# Perfil para junta de fracionamento

- Propriedade do ficheiro: CYPE Ingenieros S.A.
- Formato: FIEBDC-3/2016
- Programa: Gerador de preços para construção civil. CYPE Ingenieros, S.A.
- Data: 29/05/2024
- Âmbito geográfico: Brasil
- Moeda: BRL
- Custos indiretos: 3 %
- Despesas gerais: 13 %
- Lucro: 6 %
- IVA: 17 %

## R Revestimentos e forros

### RS Pisos

#### RSG Cerâmicos

**RSG030** m Perfil para junta de fracionamento.
Perfil angular para juntas de fracionamento em pisos cerâmicos, de aço inoxidável AISI 316L, de 10 mm de altura, com perfurações trapezoidais para a sua fixação.
Inclui: Marcação da disposição das peças segundo o seu comprimento. Corte das peças. Fixação das peças.
Critério de medição de projeto: Comprimento medido segundo documentação gráfica de Projeto.
Critério de quantitativos de obra: Medir-se-á o comprimento realmente executado segundo especificações de Projeto.

| Código | Un | Descrição | Rendimento | Preço | Importância |
|---|---|---|---|---|---|
| mt18jrs010mhj4 | m | Perfil angular para juntas de fracionamento em pisos cerâmicos, de aço inoxidável AISI 316L, de 10 mm de altura, com perfurações trapezoidais para a sua fixação, fornecido em barras de 2,5 m de comprimento. (material) | 1.05 | 39.85 | 41.843 |
| mo023 | h | Ladrilhista. (mão de obra) | 0.186 | 32.24 | 5.997 |
| % | % | Custos diretos complementares | 2 % | 47.840 | 0.957 |
|  |  | Custos diretos |  |  | 48.797 |

Resíduos:
- colocação: mt18jrs010mhj4; fator de resíduo 0.0045

## Recursos

**mt18jrs010mhj4** m Perfil angular para juntas de fracionamento em pisos cerâmicos
Dados técnicos: Custo energético 20.299 MJ; Emissão de CO2 2.908 kg; Código LER 17 04 05; Massa do elemento 0.41 kg; Volume 0.000195 m3
Resíduos:
- embalagem: re170203 Plástico. (componente de resíduo); rendimento 0.008 kg; Código LER 17 02 03; Massa do elemento 1 kg; Volume 0.001667 m3
