# Limpeza de piso de pedra natural

- Propriedade do ficheiro: CYPE Ingenieros S.A.
- Formato: FIEBDC-3/2016
- Programa: Gerador de preços para construção civil. CYPE Ingenieros, S.A.
- Data: 29/05/2024
- Âmbito geográfico: Brasil
- Moeda: BRL
- Custos indiretos: 3 %
- Despesas gerais: 13 %
- Lucro: 6 %
- IVA: 17 %

## R Revestimentos e forros

### RS Pisos

#### RSK Preparação da superfície

**RSK030** m² Limpeza de piso de pedra natural.
Limpeza de piso de pedra natural, formado por arenito em bom estado de conservação, através do derrame sobre a superfície de uma solução aquosa de ácido acético deixando-a a secar, escovamento do piso e enxágue com água abundante, repetindo o tratamento até eliminar totalmente o salitre da superfície; e aplicação posterior de líquido decapante específico para arenito, com o objetivo de eliminar as manchas de sujeira, gorduras e microrganismos. Incluindo proteção dos elementos da envolvente que não são objeto da limpeza, eliminação mecânica de incrustações, secagem da água restante, remoção e armazenamento dos restos gerados; considerando um grau de complexidade alto.
Inclui: Proteção dos elementos da envolvente. Aplicação do produto de limpeza. Escovamento da superfície. Enxágue. Aplicação do produto decapante. Limpeza. Remoção e armazenamento da água e dos restos gerados.
Critério de medição de projeto: Superfície medida segundo documentação gráfica de Projeto.
Critério de quantitativos de obra: Medir-se-á a superfície realmente executada segundo especificações de Projeto.

| Código | Un | Descrição | Rendimento | Preço | Importância |
|---|---|---|---|---|---|
| mt08lim070 | l | Ácido acético. (material) | 2.4 | 3.11 | 7.464 |
| mt08aaa010a | m³ | Água. (material) | 0.012 | 3.79 | 0.045 |
| mt08lim080h | kg | Decapante específico para arenito. (material) | 0.12 | 23.29 | 2.795 |
| mo020 | h | Pedreiro. (mão de obra) | 0.328 | 32.24 | 10.575 |
| mo077 | h | Ajudante de pedreiro. (mão de obra) | 0.164 | 30.23 | 4.958 |
| % | % | Custos diretos complementares | 2 % | 25.837 | 0.517 |
|  |  | Custos diretos |  |  | 26.354 |

Resíduos:
- colocação: mt08lim070 Ácido acético; fator de resíduo 0.014
- colocação: mt08lim080h Decapante específico para arenito; fator de resíduo 0.043417

## Recursos

**mt08lim070** l Ácido acético
Dados técnicos: Custo energético 19.884 MJ; Emissão de CO2 1.088 kg; Código LER 06 01 06; Massa do elemento 1.049 kg; Volume 0.001049 m3
Resíduos:
- embalagem: re170203 Plástico. (componente de resíduo); rendimento 0.032 kg; Código LER 17 02 03; Massa do elemento 1 kg; Volume 0.001667 m3

**mt08aaa010a** m³ Água
Dados técnicos: Custo energético 60.000 MJ; Emissão de CO2 30.000 kg

**mt08lim080h** kg Decapante específico para arenito
Dados técnicos: Custo energético 100.633 MJ; Emissão de CO2 14.833 kg; Código LER 08 01 21; Massa do elemento 1 kg; Volume 0.001111 m3
Resíduos:
- embalagem: re150104 Embalagens de metal. (componente de resíduo); rendimento 0.064 kg; Código LER 15 01 04; Massa do elemento 1 kg; Volume 0.001667 m3
