# Fresagem mecânica de piso de concreto

- Propriedade do ficheiro: CYPE Ingenieros S.A.
- Formato: FIEBDC-3/2016
- Programa: Gerador de preços para construção civil. CYPE Ingenieros, S.A.
- Data: 29/10/2025
- Âmbito geográfico: Brasil
- Moeda: BRL
- Custos indiretos: 3 %
- Despesas gerais: 13 %
- Lucro: 6 %
- IVA: 17 %

## R Revestimentos e forros

### RS Pisos

#### RSK Preparação da superfície

**RSK052** m² Fresagem mecânica de piso de concreto.
Preparação de piso de concreto através de fresagem mecânica, obtendo uma rugosidade de aproximadamente 3 mm em forma de estrias paralelas, eliminando as camadas antigas, caldas superficiais, tintas ou qualquer outro tipo de gordura ou sujeira, para a aplicação posterior de um revestimento (não incluído neste preço). Incluindo limpeza e coleta do pó e dos restos gerados através da aspiração mecânica, armazenamento, remoção e carga em caminhão ou caçamba.
Inclui: Fresagem mecânica do concreto. Limpeza da superfície suporte. Remoção e acumulação dos restos gerados. Carga dos restos gerados para caminhão ou contendor.
Critério de medição de projeto: Superfície medida segundo documentação gráfica de Projeto.
Critério de quantitativos de obra: Medir-se-á a superfície realmente executada segundo especificações de Projeto, sem deduzir a superfície ocupada pelos pilares situados dentro do seu perímetro.

| Código | Un | Descrição | Rendimento | Preço | Importância |
|---|---|---|---|---|---|
| mq06fre010 | h | Fresadora manual para piso de concreto, com sistema de aspiração. (equipamento) | 0.151 | 24.76 | 3.739 |
| mq08gel010k | h | Grupo eletrógeno insonorizado, trifásico, de 45 kVA de potência. (equipamento) | 0.151 | 21.06 | 3.180 |
| mo020 | h | Pedreiro. (mão de obra) | 0.161 | 33.34 | 5.368 |
| mo112 | h | Servente de pedreiro. (mão de obra) | 0.161 | 29.17 | 4.696 |
| mo113 | h | Auxiliar de serviços gerais. (mão de obra) | 0.081 | 28.94 | 2.344 |
| % | % | Custos diretos complementares | 2 % | 19.327 | 0.387 |
|  |  | Custos diretos |  |  | 19.714 |

Resíduos:
- demolição: ruo170101 Resíduos de cimento. (componente de resíduo); rendimento 11.5 kg; Código LER 17 01 01; Massa do elemento 1 kg; Volume 0.000667 m3
