# Eliminação de juntas de piso

- Propriedade do ficheiro: CYPE Ingenieros S.A.
- Formato: FIEBDC-3/2016
- Programa: Gerador de preços para construção civil. CYPE Ingenieros, S.A.
- Data: 27/09/2024
- Âmbito geográfico: Brasil
- Moeda: BRL
- Custos indiretos: 3 %
- Despesas gerais: 13 %
- Lucro: 6 %
- IVA: 17 %

## R Revestimentos e forros

### RS Pisos

#### RSK Preparação da superfície

**RSK040** m² Eliminação de juntas de piso.
Eliminação em piso cerâmico do material existente nas juntas, com meios manuais, com uma profundidade suficiente para garantir a aderência com o novo material. Incluindo a remoção do material desagregado através de trincha ou escova, sopragem com equipamento de ar-comprimido para a eliminação dos restos, armazenamento e remoção dos mesmos e limpeza final.
Inclui: Limpeza das juntas. Remoção do material. Sopragem com equipamento de ar à pressão. Remoção de restos. Limpeza final.
Critério de medição de projeto: Superfície medida segundo documentação gráfica de Projeto.
Critério de quantitativos de obra: Medir-se-á a superfície realmente executada segundo especificações de Projeto.

| Código | Un | Descrição | Rendimento | Preço | Importância |
|---|---|---|---|---|---|
| mq08lch030 | h | Equipamento de jato de ar comprimido. (equipamento) | 0.058 | 11.74 | 0.681 |
| mo077 | h | Ajudante de pedreiro. (mão de obra) | 0.31 | 30.23 | 9.371 |
| % | % | Custos diretos complementares | 2 % | 10.052 | 0.201 |
|  |  | Custos diretos |  |  | 10.253 |
