# Piso laminado

- Propriedade do ficheiro: CYPE Ingenieros S.A.
- Formato: FIEBDC-3/2016
- Programa: Gerador de preços para construção civil. CYPE Ingenieros, S.A.
- Data: 27/09/2024
- Âmbito geográfico: Brasil
- Moeda: BRL
- Custos indiretos: 3 %
- Despesas gerais: 13 %
- Lucro: 6 %
- IVA: 17 %

## R Revestimentos e forros

### RS Pisos

#### RSL Laminados

**RSL010** m² Piso laminado.
Piso laminado, de réguas de 6,5x187x1340 mm, Classe 22: Doméstico baixo, resistência à abrasão AC2, formado por painel base de HDF laminado decorativo em nogueira, acabamento com camada superficial de proteção formada por filme de celulose impregnado com resina melamínica, ensamblado com adesivo nas juntas. Todo o conjunto colocado em sistema flutuante com encaixe macho-fêmea sobre lâmina de espuma de polietileno de alta densidade de 3 mm de espessura. Inclusive molduras cobre-juntas, cola e acessórios de montagem para o piso laminado.
Inclui: Colocação da base de polietileno. Colocação e recorte da primeira fiada em uma esquina da divisão. Colocação e recorte das seguintes fiadas. Colagem das pranchas. Limpeza de restos de cola que possam transbordar pelas juntas. Colocação e recorte da última fiada. Corte das peças para uniões, esquinas e cantos. Fixação das peças sobre o paramento. Ocultação da fixação colocando pasta.
Critério de medição de projeto: Superfície útil, medida segundo documentação gráfica de Projeto. Não foi incrementada a medição por perdas, uma vez que na composição se considerou 5% a mais.
Critério de quantitativos de obra: Medir-se-á a superfície realmente executada segundo especificações de Projeto.

| Código | Un | Descrição | Rendimento | Preço | Importância |
|---|---|---|---|---|---|
| mt16pnc020a | m² | Lâmina de espuma de polietileno de alta densidade de 3 mm de espessura; proporcionando uma redução do nível global de pressão sonora a ruído de impacto de 16 dB. (material) | 1.1 | 3.5 | 3.850 |
| mt16aaa030 | m | Fita autocolante para vedação de juntas. (material) | 0.44 | 2.01 | 0.884 |
| mt18lpg030aa | m² | Piso laminado, colocação com cola, Classe 22: Doméstico baixo, resistência à abrasão AC2 e dimensões 6,5x187x1340 mm, formado por: painel base de HDF, laminado decorativo de nogueira e com camada superficial de proteção formada por filme de celulose impregnado com resina melamínica. Segundo ABNT NBR 14833-1. (material) | 1.05 | 47.08 | 49.434 |
| mt18mva070 | l | Adesivo, para interiores com presença de umidade persistente e exteriores à intempérie. (material) | 0.05 | 10.68 | 0.534 |
| mo028 | h | Colocador de pisos laminados. (mão de obra) | 0.124 | 32.24 | 3.998 |
| mo066 | h | Ajudante de colocador de pisos laminados. (mão de obra) | 0.099 | 30.23 | 2.993 |
| % | % | Custos diretos complementares | 2 % | 61.693 | 1.234 |
|  |  | Custos diretos |  |  | 62.927 |

Resíduos:
- colocação: mt16pnc020a; fator de resíduo 0.06
- colocação: mt16aaa030 Fita autocolante para vedação de juntas; fator de resíduo 0.07
- colocação: mt18lpg030aa; fator de resíduo 0.0127066
- colocação: mt18mva070 Adesivo, para interiores com presença de umidade persistente e exteriores à intempérie; fator de resíduo 0.06

## Recursos

**mt16pnc020a** m² Lâmina de espuma de polietileno de alta densidade de 3 mm de espessura; proporcionando uma redução do nível global de
Dados técnicos: Custo energético 10.548 MJ; Emissão de CO2 0.407 kg; Código LER 17 06 04; Massa do elemento 0.06 kg; Volume 0.0001 m3
Resíduos:
- embalagem: re170203 Plástico. (componente de resíduo); rendimento 0.024 kg; Código LER 17 02 03; Massa do elemento 1 kg; Volume 0.001667 m3

**mt16aaa030** m Fita autocolante para vedação de juntas
Dados técnicos: Custo energético 0.339 MJ; Emissão de CO2 0.017 kg; Código LER 17 06 04; Massa do elemento 0.0025 kg; Volume 0.000004 m3
Resíduos:
- embalagem: re170203 Plástico; rendimento 0.001 kg

**mt18lpg030aa** m² Piso laminado, colocação com cola
Dados técnicos: Custo energético 702.697 MJ; Emissão de CO2 -9.424 kg; Código LER 17 02 01; Massa do elemento 5.15 kg; Volume 0.004682 m3
Resíduos:
- embalagem: re170203 Plástico; rendimento 0.032 kg

**mt18mva070** l Adesivo, para interiores com presença de umidade persistente e exteriores à intempérie
Dados técnicos: Custo energético 0.413 MJ; Emissão de CO2 0.021 kg; Código LER 17 09 04; Massa do elemento 1.2 kg; Volume 0.0008 m3
Resíduos:
- embalagem: re150104 Embalagens de metal. (componente de resíduo); rendimento 0.042 kg; Código LER 15 01 04; Massa do elemento 1 kg; Volume 0.001667 m3
