# Rodapé laminado

- Propriedade do ficheiro: CYPE Ingenieros S.A.
- Formato: FIEBDC-3/2016
- Programa: Gerador de preços para construção civil. CYPE Ingenieros, S.A.
- Data: 27/09/2024
- Âmbito geográfico: Brasil
- Moeda: BRL
- Custos indiretos: 3 %
- Despesas gerais: 13 %
- Lucro: 6 %
- IVA: 17 %

## R Revestimentos e forros

### RS Pisos

#### RSL Laminados

**RSL020** m Rodapé laminado.
Rodapé de MDF, de 5x0,9 cm, recoberto com uma lâmina plástica de imitação de madeira de nogueira, fixado ao paramento através de pregos. Inclusive cera de preenchimento para a vedação de orifícios.
Inclui: Marcação. Corte das peças. Fixação das peças sobre o paramento. Vedação de orifícios. Resolução de esquinas e encontros.
Critério de medição de projeto: Comprimento medido segundo documentação gráfica de Projeto, sem incluir vãos de portas. Não foi incrementada a medição por perdas, uma vez que na composição se considerou 5% a mais.
Critério de quantitativos de obra: Medir-se-á o comprimento realmente executado segundo especificações de Projeto.

| Código | Un | Descrição | Rendimento | Preço | Importância |
|---|---|---|---|---|---|
| mt18rma130aa | m | Rodapé de MDF, de 5x0,9 cm, recoberto com uma lâmina plástica de imitação de madeira de nogueira. (material) | 1.05 | 4.17 | 4.379 |
| mt08var200d | kg | Pregos comuns 18x27 com cabeça, de 3,4 mm de diâmetro e 62,1 mm de comprimento. (material) | 0.006 | 4.5 | 0.027 |
| mt22www080 | kg | Cera de preenchimento, para tapar defeitos superficiais da madeira. (material) | 0.008 | 176.69 | 1.414 |
| mo028 | h | Colocador de pisos laminados. (mão de obra) | 0.149 | 32.24 | 4.804 |
| mo066 | h | Ajudante de colocador de pisos laminados. (mão de obra) | 0.093 | 30.23 | 2.811 |
| % | % | Custos diretos complementares | 2 % | 13.435 | 0.269 |
|  |  | Custos diretos |  |  | 13.704 |

Resíduos:
- colocação: mt18rma130aa Rodapé de MDF, de 5x0,9 cm, recoberto com uma lâmina plástica de imitação de madeira de nogueira; fator de resíduo 0.0125
- colocação: mt08var200d Pregos comuns 18x27 com cabeça, de 3,4 mm de diâmetro e 62,1 mm de comprimento; fator de resíduo 0.0045

## Recursos

**mt18rma130aa** m Rodapé de MDF, de 5x0,9 cm, recoberto com uma lâmina plástica de imitação de madeira de nogueira
Dados técnicos: Custo energético 16.642 MJ; Emissão de CO2 0.498 kg; Código LER 17 02 01; Massa do elemento 0.27 kg; Volume 0.000245 m3
Resíduos:
- embalagem: re170203 Plástico. (componente de resíduo); rendimento 0.08 kg; Código LER 17 02 03; Massa do elemento 1 kg; Volume 0.001667 m3

**mt08var200d** kg Pregos comuns 18x27 com cabeça, de 3,4 mm de diâmetro e 62,1 mm de comprimento
Dados técnicos: Custo energético 9.830 MJ; Emissão de CO2 0.510 kg; Código LER 17 04 05; Massa do elemento 1 kg; Volume 0.000476 m3
