# Deck de madeira para exterior

- Propriedade do ficheiro: CYPE Ingenieros S.A.
- Formato: FIEBDC-3/2016
- Programa: Gerador de preços para construção civil. CYPE Ingenieros, S.A.
- Data: 27/09/2024
- Âmbito geográfico: Brasil
- Moeda: BRL
- Custos indiretos: 3 %
- Despesas gerais: 13 %
- Lucro: 6 %
- IVA: 17 %

## R Revestimentos e forros

### RS Pisos

#### RSM De madeira

**RSM022** m² Deck de madeira para exterior.
Deck para exterior, formado por tábuas de madeira maciça tipo deck, de garapeira, de 70x20 mm, com superfície lisa e cantos arredondados, com acabamento em cru, sem envernizar, colocadas separadas entre si com pregos de aço, sobre ripas de madeira de eucalipto, de 50x15 mm, separadas 40 cm entre si, fixadas ao suporte através de pontos de argamassa de cimento. Inclusive pregos de aço para fixação das réguas às ripas.
Inclui: Implantação, nivelação e fixação das ripas. Colocação das tábuas de madeira. Lixamento.
Critério de medição de projeto: Superfície útil, medida segundo documentação gráfica de Projeto. Não foi incrementada a medição por perdas, uma vez que na composição se considerou 5% a mais.
Critério de quantitativos de obra: Medir-se-á a superfície realmente executada segundo especificações de Projeto.

| Código | Un | Descrição | Rendimento | Preço | Importância |
|---|---|---|---|---|---|
| mt18mva016a | m | Sarrafo de madeira serrada de eucalipto, de seção retangular de 50x15 mm com classe de resistência C20, para um teor de umidade de 12%, segundo ABNT NBR 7190. (material) | 2.5 | 0.59 | 1.475 |
| mt08aaa010a | m³ | Água. (material) | 0.006 | 3.79 | 0.023 |
| mt01arg005a | t | Areia de pedreira, para argamassa preparada em obra. (material) | 0.005 | 50.71 | 0.254 |
| mt08cem002 | kg | Cimento cinza em sacos. (material) | 0.75 | 0.63 | 0.473 |
| mt08var200d | kg | Pregos comuns 18x27 com cabeça, de 3,4 mm de diâmetro e 62,1 mm de comprimento. (material) | 0.319 | 4.5 | 1.436 |
| mt18mta040a | m² | Tábuas de madeira maciça tipo deck, de Garapeira, de 70x20 mm, com superfície liso e cantos arredondados, com acabamento em cru, sem envernizar. (material) | 0.893 | 67.47 | 60.251 |
| mo025 | h | Colocador de pisos de madeira. (mão de obra) | 1.262 | 32.24 | 40.687 |
| mo063 | h | Ajudante de colocador de pisos de madeira. (mão de obra) | 1.262 | 30.23 | 38.150 |
| % | % | Custos diretos complementares | 2 % | 142.749 | 2.855 |
|  |  | Custos diretos |  |  | 145.604 |

Resíduos:
- colocação: mt18mva016a; fator de resíduo 0.014
- colocação: mt01arg005a Areia de pedreira, para argamassa preparada em obra; fator de resíduo 0.00501329
- colocação: mt08cem002 Cimento cinza em sacos; fator de resíduo 0.0063
- colocação: mt08var200d Pregos comuns 18x27 com cabeça, de 3,4 mm de diâmetro e 62,1 mm de comprimento; fator de resíduo 0.0045
- colocação: mt18mta040a; fator de resíduo 0.014

## Recursos

**mt18mva016a** m Sarrafo de madeira serrada de eucalipto
Dados técnicos: Custo energético 72.053 MJ; Emissão de CO2 -0.974 kg; Código LER 17 02 01; Massa do elemento 0.529 kg; Volume 0.000481 m3
Resíduos:
- embalagem: re170203 Plástico. (componente de resíduo); rendimento 0.002 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt08var200d** kg Pregos comuns 18x27 com cabeça, de 3,4 mm de diâmetro e 62,1 mm de comprimento
Dados técnicos: Custo energético 9.830 MJ; Emissão de CO2 0.510 kg; Código LER 17 04 05; Massa do elemento 1 kg; Volume 0.000476 m3

**mt18mta040a** m² Tábuas de madeira maciça tipo deck
Dados técnicos: Custo energético 12746.018 MJ; Emissão de CO2 -303.136 kg; Código LER 17 02 01; Massa do elemento 178.4 kg; Volume 0.162182 m3
Resíduos:
- embalagem: re170203 Plástico; rendimento 0.03 kg
