# Parquet

- Propriedade do ficheiro: CYPE Ingenieros S.A.
- Formato: FIEBDC-3/2016
- Programa: Gerador de preços para construção civil. CYPE Ingenieros, S.A.
- Data: 27/09/2024
- Âmbito geográfico: Brasil
- Moeda: BRL
- Custos indiretos: 3 %
- Despesas gerais: 13 %
- Lucro: 6 %
- IVA: 17 %

## R Revestimentos e forros

### RS Pisos

#### RSM De madeira

**RSM041** m² Parquet.
Parquet formado por painéis de peças retangulares de madeira de jatobá, colocados em formato de xadrez, de 24x24x1,8 cm, encostados uns aos outros mas não unidos entre si, colocados com adesivo à base de poliuretano. Inclusive afagamento, lixamento, emassado, aplicação de fundos e envernizamento final com três demãos de verniz.
Inclui: Derramamento e espalhamento sobre a fôrmas da cola. Colocacção dos painéis de parquet. Limpeza da cola em excesso. Raspar e lixar a superfície. Emassamento e aplicação de primer. Envernizamento.
Critério de medição de projeto: Superfície útil, medida segundo documentação gráfica de Projeto. Não foi incrementada a medição por perdas, uma vez que na composição se considerou 5% a mais.
Critério de quantitativos de obra: Medir-se-á a superfície realmente executada segundo especificações de Projeto.

| Código | Un | Descrição | Rendimento | Preço | Importância |
|---|---|---|---|---|---|
| mt18mpf020a | m² | Parquet formado por painéis de peças retangulares de madeira de jatobá, colocados em formato de xadrez, de 24x24x1,8 cm. (material) | 1.05 | 82.5 | 86.625 |
| mt27tmp020 | l | Verniz de poliuretano de dois componentes, para acabamento brilhante. (material) | 0.9 | 26.87 | 24.183 |
| mt18mva040 | kg | Adesivo de reação de poliuretano, para colagem de madeira. (material) | 1.1 | 9.9 | 10.890 |
| mq08war160 | h | Lixadora de aplicação em pisos de madeira, equipada com rolos para lixa e sistema de aspiração. (equipamento) | 0.174 | 17.5 | 3.045 |
| mo025 | h | Colocador de pisos de madeira. (mão de obra) | 1.204 | 32.24 | 38.817 |
| mo063 | h | Ajudante de colocador de pisos de madeira. (mão de obra) | 0.496 | 30.23 | 14.994 |
| % | % | Custos diretos complementares | 2 % | 178.554 | 3.571 |
|  |  | Custos diretos |  |  | 182.125 |

Resíduos:
- colocação: mt18mpf020a Parquet formado por painéis de peças retangulares de madeira de jatobá, colocados em formato de xadrez, de 24x24x1,8 cm; fator de resíduo 0.0132498
- colocação: mt27tmp020 Verniz de poliuretano de dois componentes, para acabamento brilhante; fator de resíduo 0.055
- colocação: mt18mva040 Adesivo de reação de poliuretano, para colagem de madeira; fator de resíduo 0.046245

## Recursos

**mt18mpf020a** m² Parquet formado por painéis de peças retangulares de madeira de jatobá, colocados em formato de xadrez, de 24x24x1,8 cm
Dados técnicos: Custo energético 1171.255 MJ; Emissão de CO2 -15.846 kg; Código LER 17 02 01; Massa do elemento 8.6 kg; Volume 0.007818 m3
Resíduos:
- embalagem: re170203 Plástico. (componente de resíduo); rendimento 0.031 kg; Código LER 17 02 03; Massa do elemento 1 kg; Volume 0.001667 m3

**mt27tmp020** l Verniz de poliuretano de dois componentes, para acabamento brilhante
Dados técnicos: Custo energético 28.340 MJ; Emissão de CO2 1.683 kg; Código LER 08 01 11; Massa do elemento 0.88 kg; Volume 0.000978 m3
Resíduos:
- embalagem: re150104 Embalagens de metal. (componente de resíduo); rendimento 0.038 kg; Código LER 15 01 04; Massa do elemento 1 kg; Volume 0.001667 m3

**mt18mva040** kg Adesivo de reação de poliuretano, para colagem de madeira
Dados técnicos: Custo energético 144.471 MJ; Emissão de CO2 7.014 kg; Código LER 17 09 04; Massa do elemento 1 kg; Volume 0.000667 m3
Resíduos:
- embalagem: re170203 Plástico; rendimento 0.003 kg
