# Junta de construção em piso contínuo de concreto, com passadores

- Propriedade do ficheiro: CYPE Ingenieros S.A.
- Formato: FIEBDC-3/2016
- Programa: Gerador de preços para construção civil. CYPE Ingenieros, S.A.
- Data: 27/09/2024
- Âmbito geográfico: Brasil
- Moeda: BRL
- Custos indiretos: 3 %
- Despesas gerais: 13 %
- Lucro: 6 %
- IVA: 17 %

## R Revestimentos e forros

### RS Pisos

#### RSN Juntas em pisos contínuos de concreto

**RSN125** m Junta de construção em piso contínuo de concreto, com passadores.
Junta de construção em piso contínuo de concreto, com sistema de transmissão de cargas, composto por um passador deslizante de aço, de seção circular e uma bainha de polipropileno reciclado, de 22 mm de diâmetro e 225 mm de comprimento, com base reutilizável de fixação às fôrmas. Inclusive elementos de fixação às fôrmas.
Inclui: Marcação e fixação das bases às fôrmas. Encaixe das bainhas às bases. Colocação dos passadores dentro das bainhas, uma vez concretada e descofrada a junta.
Critério de medição de projeto: Comprimento medido segundo documentação gráfica de Projeto.
Critério de quantitativos de obra: Medir-se-á o comprimento realmente executado segundo especificações de Projeto.

| Código | Un | Descrição | Rendimento | Preço | Importância |
|---|---|---|---|---|---|
| mt18wwe030k | Un | Sistema de transmissão de cargas, composto por um passador deslizante de aço, de seção circular e uma bainha de polipropileno reciclado, de 22 mm de diâmetro e 225 mm de comprimento, com base reutilizável de fixação às fôrmas, para utilização em juntas de construction e de dilatação em pisos contínuos de concreto; com elementos de fixação às fôrmas. (material) | 3.66 | 5.11 | 18.703 |
| mo020 | h | Pedreiro. (mão de obra) | 0.137 | 32.24 | 4.417 |
| mo113 | h | Auxiliar de serviços gerais. (mão de obra) | 0.137 | 27.81 | 3.810 |
| % | % | Custos diretos complementares | 2 % | 26.930 | 0.539 |
|  |  | Custos diretos |  |  | 27.469 |
