# Tratamento de acabamento superficial em obra de piso interior de mármore

- Propriedade do ficheiro: CYPE Ingenieros S.A.
- Formato: FIEBDC-3/2016
- Programa: Gerador de preços para construção civil. CYPE Ingenieros, S.A.
- Data: 29/05/2024
- Âmbito geográfico: Brasil
- Moeda: BRL
- Custos indiretos: 3 %
- Despesas gerais: 13 %
- Lucro: 6 %
- IVA: 17 %

## R Revestimentos e forros

### RS Pisos

#### RSP De pedra natural

**RSP030** m² Tratamento de acabamento superficial em obra de piso interior de mármore.
Polimento mecânico em obra de piso interior em mármore, através de espalhamento de calda colorida com a mesma tonalidade dos ladrilhos; desbastamento ou rebaixamento, com uma mó de 60, segundo o tipo de pedra natural e o estado em que se encontrar o piso; planificação ou polimento grosseiro, com abrasivo de grão 120; espalhamento de uma nova calda com as mesmas características que a primeira; e planificação ou polimento grosseiro, com abrasivo de grão 120.
Inclui: Preparação e espalhamento da calda. Desbastamento ou rebaixamento. Planificação ou polido grosseiro. Espalhamento da nova calda. Correção. Revisão dos espigões de difícil acesso, com polidora de mão ou fixa. Lavagem do piso. Evacuação das águas sujas. Proteção do piso. Remoção e acumulação dos restos gerados. Carga dos restos gerados para caminhão ou contendor.
Critério de medição de projeto: Superfície medida segundo documentação gráfica de Projeto.
Critério de quantitativos de obra: Medir-se-á a superfície realmente executada segundo especificações de Projeto.

| Código | Un | Descrição | Rendimento | Preço | Importância |
|---|---|---|---|---|---|
| mt18bmn030a | kg | Calda colorida com a mesma tonalidade dos ladrilhos, para de piso em mármore. (material) | 1.25 | 3.42 | 4.275 |
| mq08war150 | h | Polidora para pisos de pedra natural ou de granilite, composta por pratos giratórios aos que se acoplam uma série de mós abrasivas, refrigeradas com água. (equipamento) | 0.255 | 17.09 | 4.358 |
| mo037 | h | Polidor de pisos. (mão de obra) | 0.273 | 32.24 | 8.802 |
| mo075 | h | Ajudante de polidor de pisos. (mão de obra) | 0.062 | 30.23 | 1.874 |
| % | % | Custos diretos complementares | 2 % | 19.309 | 0.386 |
|  |  | Custos diretos |  |  | 19.695 |

Resíduos:
- colocação: mt18bmn030a Calda colorida com a mesma tonalidade dos ladrilhos, para de piso em mármore; fator de resíduo 0.03875

## Recursos

**mt18bmn030a** kg Calda colorida com a mesma tonalidade dos ladrilhos, para de piso em mármore
Dados técnicos: Custo energético 0.262 MJ; Emissão de CO2 0.013 kg; Código LER 17 09 04; Massa do elemento 1 kg; Volume 0.000667 m3
Resíduos:
- embalagem: re170203 Plástico. (componente de resíduo); rendimento 0.003 kg; Código LER 17 02 03; Massa do elemento 1 kg; Volume 0.001667 m3
