# Piso contínuo de microargamassa natural de cal

- Propriedade do ficheiro: CYPE Ingenieros S.A.
- Formato: FIEBDC-3/2016
- Programa: Gerador de preços para construção civil. CYPE Ingenieros, S.A.
- Data: 29/05/2024
- Âmbito geográfico: Brasil
- Moeda: BRL
- Custos indiretos: 3 %
- Despesas gerais: 13 %
- Lucro: 6 %
- IVA: 17 %

## R Revestimentos e forros

### RS Pisos

#### RSQ Contínuos de microargamassa

**RSQ030** m² Piso contínuo de microargamassa natural de cal.
Piso contínuo de microargamassa, de 2 a 4 mm de espessura, realizado sobre superfície absorvente. CAMADA BASE: microargamassa natural de cal, composta por cal hidráulica natural, com resistência à compressão de 5 a 15 N/mm², e inertes selecionados com granulometria de até 600 microns, cor a escolher, em duas camadas, (0,75 kg/m² cada camada). CAMADA DECORATIVA: microargamassa natural de cal, composta por cal hidráulica natural, com resistência à compressão de 5 a 15 N/mm², e inertes selecionados com granulometria de até 100 microns, cor a escolher, em duas camadas, (0,15 kg/m² cada camada). CAMADA DE VEDAÇÃO: uma demão de mistura de óleos e resinas vegetais.
Critérios considerados na determinação do preço da unidade de obra: O preço não inclui a superfície suporte.
Inclui: Limpeza da superfície suporte. Implantação das juntas de dilatação e panos de trabalho. Execução da mistura. Aplicação da camada base. Aplicação da camada decorativa. Lixar as pequenas aderências e imperfeições. Aplicação da camada de vedante. Limpeza final da superfície acabada.
Critério de medição de projeto: Superfície medida em projeção horizontal, segundo documentação gráfica de Projeto.
Critério de quantitativos de obra: Medir-se-á, em projeção horizontal, a superfície realmente executada segundo especificações de Projeto.

| Código | Un | Descrição | Rendimento | Preço | Importância |
|---|---|---|---|---|---|
| mt28mcn010b | kg | Microargamassa natural de cal, composta por cal hidráulica natural, com resistência à compressão de 5 a 15 N/mm², e inertes selecionados com granulometria de até 600 microns, cor a escolher, densidade 1200 kg/m³, resistência à compressão 5 N/mm², sem compostos orgânicos voláteis (COV), fornecida em sacos. (material) | 1.5 | 7.89 | 11.835 |
| mt28mcn010d | kg | Microargamassa natural de cal, composta por cal hidráulica natural, com resistência à compressão de 5 a 15 N/mm², e inertes selecionados com granulometria de até 100 microns, cor a escolher, densidade 800 kg/m³, resistência à compressão 5 N/mm², sem compostos orgânicos voláteis (COV), fornecida em sacos. (material) | 0.3 | 26.31 | 7.893 |
| mt28mcn020a | l | Mistura de óleos e resinas vegetais, para aplicar com trincha ou rolo. (material) | 0.3 | 82.52 | 24.756 |
| mt08aaa010a | m³ | Água. (material) | 0.054 | 3.79 | 0.205 |
| mo020 | h | Pedreiro. (mão de obra) | 0.869 | 32.24 | 28.017 |
| mo113 | h | Auxiliar de serviços gerais. (mão de obra) | 1.551 | 27.81 | 43.133 |
| % | % | Custos diretos complementares | 2 % | 115.839 | 2.317 |
|  |  | Custos diretos |  |  | 118.156 |

Resíduos:
- colocação: mt28mcn010b; fator de resíduo 0.0066
- colocação: mt28mcn010d; fator de resíduo 0.0066

## Recursos

**mt28mcn010b** kg Microargamassa natural de cal
Dados técnicos: Custo energético 8.478 MJ; Emissão de CO2 0.662 kg; Código LER 17 01 01; Massa do elemento 1 kg; Volume 0.000667 m3
Resíduos:
- embalagem: re150101 Embalagens de papel e cartão. (componente de resíduo); rendimento 0.014 kg; Código LER 15 01 01; Massa do elemento 1 kg; Volume 0.001333 m3

**mt28mcn010d** kg Microargamassa natural de cal
Dados técnicos: Custo energético 8.478 MJ; Emissão de CO2 0.662 kg; Código LER 17 01 01; Massa do elemento 1 kg; Volume 0.000667 m3
Resíduos:
- embalagem: re150101 Embalagens de papel e cartão; rendimento 0.014 kg

**mt08aaa010a** m³ Água
Dados técnicos: Custo energético 60.000 MJ; Emissão de CO2 30.000 kg
