# Piso flexível têxtil

- Propriedade do ficheiro: CYPE Ingenieros S.A.
- Formato: FIEBDC-3/2016
- Programa: Gerador de preços para construção civil. CYPE Ingenieros, S.A.
- Data: 29/05/2024
- Âmbito geográfico: Brasil
- Moeda: BRL
- Custos indiretos: 3 %
- Despesas gerais: 13 %
- Lucro: 6 %
- IVA: 17 %

## R Revestimentos e forros

### RS Pisos

#### RST Têxteis (carpetes)

**RST010** m² Piso flexível têxtil.
Piso de carpete de fibra sintética 100% polipropileno, tipo argolado, de 6 mm de espessura, fornecida em rolos de 3,6x20 m. Colocação em obra: com ????????????????????, sobre camada fina de nivelação.
Critérios considerados na determinação do preço da unidade de obra: O preço não inclui a camada fina de nivelação.
Inclui: Implantação e recorte do piso. Aplicação da cola. Colocação do piso. Resolução de encontros e pontos singulares. Eliminação e limpeza do material sobrante. Limpeza final do piso.
Critério de medição de projeto: Superfície útil, medida segundo documentação gráfica de Projeto.
Critério de quantitativos de obra: Medir-se-á a superfície realmente executada segundo especificações de Projeto.

| Código | Un | Descrição | Rendimento | Preço | Importância |
|---|---|---|---|---|---|
| mt18dww010a | kg | Adesivo de contato à base de resina acrílica em dispersão aquosa, para piso de borracha, linóleo, PVC, carpete e têxtil. (material) | 0.25 | 13.74 | 3.435 |
| mt18dte020bc | m² | Carpete de fibra sintética 100% polipropileno, tipo argolado, de 6 mm de espessura, fornecida em rolos de 3,6x20 m. (material) | 1.05 | 79.69 | 83.675 |
| mo027 | h | Colocador de carpetes e revestimentos têxteis. (mão de obra) | 0.124 | 32.24 | 3.998 |
| mo065 | h | Ajudante de colocador de carpetes e revestimentos têxteis. (mão de obra) | 0.124 | 30.23 | 3.749 |
| % | % | Custos diretos complementares | 2 % | 94.857 | 1.897 |
|  |  | Custos diretos |  |  | 96.754 |

Resíduos:
- colocação: mt18dww010a Adesivo de contato à base de resina acrílica em dispersão aquosa, para piso de borracha, linóleo, PVC, carpete e têxtil; fator de resíduo 0.038943
- colocação: mt18dte020bc Carpete de fibra sintética 100% polipropileno, tipo argolado, de 6 mm de espessura, fornecida em rolos de 3,6x20 m; fator de resíduo 0.022

## Recursos

**mt18dww010a** kg Adesivo de contato à base de resina acrílica em dispersão aquosa, para piso de borracha, linóleo, PVC, carpete e têxtil
Dados técnicos: Custo energético 75.527 MJ; Emissão de CO2 2.872 kg; Código LER 17 09 04; Massa do elemento 1 kg; Volume 0.000667 m3
Resíduos:
- embalagem: re170203 Plástico. (componente de resíduo); rendimento 0.003 kg; Código LER 17 02 03; Massa do elemento 1 kg; Volume 0.001667 m3

**mt18dte020bc** m² Carpete de fibra sintética 100% polipropileno, tipo argolado, de 6 mm de espessura, fornecida em rolos de 3,6x20 m
Dados técnicos: Custo energético 49.752 MJ; Emissão de CO2 1.632 kg; Código LER 20 01 11; Massa do elemento 1.2 kg; Volume 0.0016 m3
