# Enceramento de piso cerâmico poroso

- Propriedade do ficheiro: CYPE Ingenieros S.A.
- Formato: FIEBDC-3/2016
- Programa: Gerador de preços para construção civil. CYPE Ingenieros, S.A.
- Data: 27/09/2024
- Âmbito geográfico: Brasil
- Moeda: BRL
- Custos indiretos: 3 %
- Despesas gerais: 13 %
- Lucro: 6 %
- IVA: 17 %

## R Revestimentos e forros

### RS Pisos

#### RSY Reparações

**RSY021** m² Enceramento de piso cerâmico poroso.
Enceramento de piso cerâmico poroso localizado no exterior, através da aplicação de uma demão de cera de polietilenoglicol, segundo as instruções e dosagens recomendadas pelo fabricante, para a proteção da superfície cerâmica, evitando o aparecimento de salitre e incrustações. Incluindo limpeza prévia do piso, com eliminação de partículas soltas, sem incluir a limpeza de manchas de gordura, eflorescências salinas e incrustações.
Inclui: Limpeza. Enceramento do piso.
Critério de medição de projeto: Superfície medida segundo documentação gráfica de Projeto.
Critério de quantitativos de obra: Medir-se-á a superfície realmente executada segundo especificações de Projeto.

| Código | Un | Descrição | Rendimento | Preço | Importância |
|---|---|---|---|---|---|
| mt08lim090d | kg | Cera de polietilenoglicol, para encerar pisos. (material) | 0.15 | 19.52 | 2.928 |
| mo112 | h | Servente de pedreiro. (mão de obra) | 0.093 | 28.03 | 2.607 |
| mo113 | h | Auxiliar de serviços gerais. (mão de obra) | 0.062 | 27.81 | 1.724 |
| % | % | Custos diretos complementares | 2 % | 7.259 | 0.145 |
|  |  | Custos diretos |  |  | 7.404 |

Resíduos:
- colocação: mt08lim090d Cera de polietilenoglicol, para encerar pisos; fator de resíduo 0.03

## Recursos

**mt08lim090d** kg Cera de polietilenoglicol, para encerar pisos
Dados técnicos: Custo energético 0.291 MJ; Emissão de CO2 0.014 kg; Código LER 17 09 04; Massa do elemento 1 kg; Volume 0.000667 m3
Resíduos:
- embalagem: re170203 Plástico. (componente de resíduo); rendimento 0.003 kg; Código LER 17 02 03; Massa do elemento 1 kg; Volume 0.001667 m3
