# Reparação de piso de concreto, com argamassa

- Propriedade do ficheiro: CYPE Ingenieros S.A.
- Formato: FIEBDC-3/2016
- Programa: Gerador de preços para construção civil. CYPE Ingenieros, S.A.
- Data: 19/06/2025
- Âmbito geográfico: Brasil
- Moeda: BRL
- Custos indiretos: 3 %
- Despesas gerais: 13 %
- Lucro: 6 %
- IVA: 17 %

## R Revestimentos e forros

### RS Pisos

#### RSY Reparações

**RSY010** m² Reparação de piso de concreto, com argamassa.
Reparação de piso de concreto, com argamassa reparadora, modificada com polímeros, reforçada com fibras, de alta resistência mecânica e retração compensada, com uma resistência à compressão aos 28 dias maior ou igual a 50 N/mm² e um módulo de elasticidade maior ou igual a 20000 N/mm², Euroclasse A1 de reação ao fogo, composta por cimentos especiais, inertes selecionados, aditivos e fibras, de 20 mm de espessura média, com prévia aplicação de adesivo de dois componentes, à base de resina epóxi e um endurecedor, como ponte de aderência.
Critérios considerados na determinação do preço da unidade de obra: O preço não inclui a preparação do suporte.
Inclui: Aplicação da cola. Preparação e aplicação da argamassa. Cura.
Critério de medição de projeto: Superfície medida segundo documentação gráfica de Projeto.
Critério de quantitativos de obra: Medir-se-á a superfície realmente executada segundo especificações de Projeto.

| Código | Un | Descrição | Rendimento | Preço | Importância |
|---|---|---|---|---|---|
| mt09rep032d | kg | Adesivo de dois componentes, à base de resina epóxi e um endurecedor, para a correta ligação entre o concreto fresco e o concreto endurecido. (material) | 1 | 50.69 | 50.690 |
| mt28mrp010h | kg | Argamassa reparadora, modificada com polímeros, reforçada com fibras, de alta resistência mecânica e retração compensada, com uma resistência à compressão aos 28 dias maior ou igual a 50 N/mm² e um módulo de elasticidade maior ou igual a 20000 N/mm², Euroclasse A1 de reação ao fogo, composta por cimentos especiais, inertes selecionados, aditivos e fibras, aplicado em espessuras até 50 mm na vertical sem cofrar e 100 mm na horizontal. (material) | 44 | 2.65 | 116.600 |
| mo020 | h | Pedreiro. (mão de obra) | 0.767 | 33.34 | 25.572 |
| mo077 | h | Ajudante de pedreiro. (mão de obra) | 0.767 | 31.49 | 24.153 |
| mo113 | h | Auxiliar de serviços gerais. (mão de obra) | 0.383 | 28.94 | 11.084 |
| % | % | Custos diretos complementares | 2 % | 228.099 | 4.562 |
|  |  | Custos diretos |  |  | 232.661 |

Resíduos:
- colocação: mt09rep032d; fator de resíduo 0.03
- colocação: mt28mrp010h; fator de resíduo 0.0063

## Recursos

**mt09rep032d** kg Adesivo de dois componentes
Dados técnicos: Custo energético 86.761 MJ; Emissão de CO2 3.294 kg; Código LER 17 09 04; Massa do elemento 1 kg; Volume 0.000667 m3
Resíduos:
- embalagem: re170203 Plástico. (componente de resíduo); rendimento 0.003 kg; Código LER 17 02 03; Massa do elemento 1 kg; Volume 0.001667 m3

**mt28mrp010h** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico; rendimento 0.003 kg
