# Reparação de piso de concreto impresso, com argamassa

- Propriedade do ficheiro: CYPE Ingenieros S.A.
- Formato: FIEBDC-3/2016
- Programa: Gerador de preços para construção civil. CYPE Ingenieros, S.A.
- Data: 27/09/2024
- Âmbito geográfico: Brasil
- Moeda: BRL
- Custos indiretos: 3 %
- Despesas gerais: 13 %
- Lucro: 6 %
- IVA: 17 %

## R Revestimentos e forros

### RS Pisos

#### RSY Reparações

**RSY011** m² Reparação de piso de concreto impresso, com argamassa.
Reparação de piso de concreto impresso com argamassa endurecedora, cor Blanco, composta de aglomerantes hidráulicos, inertes siliciosos selecionados, resinas sintéticas, aditivos catalisadores e corantes inorgânicos, rendimento 4,5 kg/m²; acabamento impresso em relevo, prévia aplicação de desmoldante em pó, cor incolor e camada de impermeabilização final com resina em base aquosa, incolor.
Critérios considerados na determinação do preço da unidade de obra: O preço não inclui a preparação do suporte.
Inclui: Limpeza do suporte com água. Aplicação da argamassa. Aplicação do desmoldante até conseguir um cobrimento total. Impressão do concreto através de moldes. Limpeza da superfície de concreto, através de máquina hidrolimpadora de água a pressão. Aplicação da resina de acabamento.
Critério de medição de projeto: Superfície medida segundo documentação gráfica de Projeto.
Critério de quantitativos de obra: Medir-se-á a superfície realmente executada segundo especificações de Projeto.

| Código | Un | Descrição | Rendimento | Preço | Importância |
|---|---|---|---|---|---|
| mt09hip005ba | kg | Argamassa endurecedora, cor Blanco, composta de aglomerantes hidráulicos, inertes siliciosos selecionados, resinas sintéticas, aditivos catalisadores e corantes inorgânicos, de alta resistência à abrasão. (material) | 4.5 | 1.37 | 6.165 |
| mt09hip020i | kg | Desmoldante em pó, cor incolor, composto de agentes anti-aderentes e corantes inorgânicos, aplicado em pisos contínuos de concreto impresso. (material) | 0.1 | 10.05 | 1.005 |
| mt09hip030b | l | Resina em base aquosa, incolor, para a cura e a proteção de pisos contínuos de concreto impresso, formada por uma dispersão de resina acrílica estirenada. (material) | 0.1 | 7.57 | 0.757 |
| mq08lch040 | h | Hidrolimpadora a pressão. (equipamento) | 0.174 | 18.95 | 3.297 |
| mo041 | h | Oficial de obras de construção civil. (mão de obra) | 0.248 | 32.24 | 7.996 |
| mo087 | h | Ajudante de obras de construção civil. (mão de obra) | 0.248 | 30.23 | 7.497 |
| % | % | Custos diretos complementares | 2 % | 26.717 | 0.534 |
|  |  | Custos diretos |  |  | 27.251 |

Resíduos:
- colocação: mt09hip005ba; fator de resíduo 0.07
- colocação: mt09hip020i; fator de resíduo 0.048886
- colocação: mt09hip030b; fator de resíduo 0.06

## Recursos

**mt09hip005ba** kg Argamassa endurecedora
Dados técnicos: Custo energético 2.251 MJ; Emissão de CO2 0.184 kg; Código LER 17 09 04; Massa do elemento 1 kg; Volume 0.000667 m3
Resíduos:
- embalagem: re170203 Plástico. (componente de resíduo); rendimento 0.003 kg; Código LER 17 02 03; Massa do elemento 1 kg; Volume 0.001667 m3

**mt09hip020i** kg Desmoldante em pó
Dados técnicos: Custo energético 88.520 MJ; Emissão de CO2 4.792 kg; Código LER 17 09 04; Massa do elemento 1 kg; Volume 0.000667 m3
Resíduos:
- embalagem: re170203 Plástico; rendimento 0.003 kg

**mt09hip030b** l Resina em base aquosa
Dados técnicos: Custo energético 75.650 MJ; Emissão de CO2 2.879 kg; Código LER 17 09 04; Massa do elemento 1 kg; Volume 0.000667 m3
Resíduos:
- embalagem: re150104 Embalagens de metal. (componente de resíduo); rendimento 0.042 kg; Código LER 15 01 04; Massa do elemento 1 kg; Volume 0.001667 m3
