# Consolidação de piso cerâmico

- Propriedade do ficheiro: CYPE Ingenieros S.A.
- Formato: FIEBDC-3/2016
- Programa: Gerador de preços para construção civil. CYPE Ingenieros, S.A.
- Data: 27/09/2024
- Âmbito geográfico: Brasil
- Moeda: BRL
- Custos indiretos: 3 %
- Despesas gerais: 13 %
- Lucro: 6 %
- IVA: 17 %

## R Revestimentos e forros

### RS Pisos

#### RSY Reparações

**RSY022** m² Consolidação de piso cerâmico.
Consolidação de piso cerâmico, em estado de conservação bom, através da aplicação de mineralizador de base hidrófuga transpirável como protetor de superfície e uma demão de cera natural de abelha como tratamento protetor e decorativo. Inclusive limpeza, eliminação de incrustações através de escalpelo.
Inclui: Limpeza e preparação da superfície suporte. Aplicação do mineralizador. Aplicação de uma demão de acabamento.
Critério de medição de projeto: Superfície medida segundo documentação gráfica de Projeto.
Critério de quantitativos de obra: Medir-se-á a superfície realmente executada segundo especificações de Projeto.

| Código | Un | Descrição | Rendimento | Preço | Importância |
|---|---|---|---|---|---|
| mt08lim090a | kg | Cera natural de abelha, para encerar pisos. (material) | 0.1 | 18.94 | 1.894 |
| mt27pfj150 | kg | Mineralizador de base hidrófuga transpirável. (material) | 0.15 | 16.45 | 2.468 |
| mt08aaa010a | m³ | Água. (material) | 0.05 | 3.79 | 0.190 |
| mo020 | h | Pedreiro. (mão de obra) | 0.248 | 32.24 | 7.996 |
| mo113 | h | Auxiliar de serviços gerais. (mão de obra) | 0.124 | 27.81 | 3.448 |
| % | % | Custos diretos complementares | 2 % | 15.996 | 0.320 |
|  |  | Custos diretos |  |  | 16.316 |

Resíduos:
- colocação: mt08lim090a Cera natural de abelha, para encerar pisos; fator de resíduo 0.03

## Recursos

**mt08lim090a** kg Cera natural de abelha, para encerar pisos
Dados técnicos: Custo energético 0.291 MJ; Emissão de CO2 0.014 kg; Código LER 17 09 04; Massa do elemento 1 kg; Volume 0.000667 m3
Resíduos:
- embalagem: re170203 Plástico. (componente de resíduo); rendimento 0.003 kg; Código LER 17 02 03; Massa do elemento 1 kg; Volume 0.001667 m3

**mt08aaa010a** m³ Água
Dados técnicos: Custo energético 60.000 MJ; Emissão de CO2 30.000 kg
