# Forro removível de placas de gesso acartonado

- Propriedade do ficheiro: CYPE Ingenieros S.A.
- Formato: FIEBDC-3/2016
- Programa: Gerador de preços para construção civil. CYPE Ingenieros, S.A.
- Data: 29/10/2025
- Âmbito geográfico: Brasil
- Moeda: BRL
- Custos indiretos: 3 %
- Despesas gerais: 13 %
- Lucro: 6 %
- IVA: 17 %

## R Revestimentos e forros

### RT Forros em interiores

#### RTD Removíveis, de placas de gesso acartonado

**RTD020** m² Forro removível de placas de gesso acartonado.
Forro removível suspenso, decorativo, (R/TR/T/625/650/ST/BQ), situado a uma altura menor de 4 m, constituído por: ESTRUTURA: perfis à vista, de aço galvanizado, com sola de 24 mm de largura, compreendendo perfis primários e secundários, suspensos da laje ou elemento de suporte com barras e suspensões; PLACAS: placas de gesso acartonado de 650x625x9,5 mm, de superfície lisa, com as bordas longitudinais quadrados, para forros removíveis. Inclusive fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt08var202bh | Un | Parafuso autoatarraxante de aço zincado com cabeça panela e fenda Philips, de 3,5 mm de diâmetro e 32 mm de comprimento. (material) | 9.846 | 0.72 | 7.089 |
| mt08var203a | Un | Bucha de expansão Nº 6 de polietileno de alta densidade. (material) | 9.846 | 0.69 | 6.794 |
| mt12qsg040 | Un | Tirante de aço galvanizado (Z 275), de 3,4 mm de diâmetro, segundo ABNT NBR 15758. (material) | 9.846 | 0.68 | 6.695 |
| mt12qsg030c | Un | Suporte regulador para perfis longarina, de aço galvanizado (Z 275), segundo ABNT NBR 15758. (material) | 9.846 | 1.15 | 11.323 |
| mt12qsg025a | m | Perfil primário em "T", de aço galvanizado, de 32x24x3125 mm. (material) | 1.6 | 3.12 | 4.992 |
| mt12qsg025g | m | Perfil secundário em "T", de aço galvanizado, de 25x24x625 mm. (material) | 1.538 | 2.79 | 4.291 |
| mt12qsg015a | m² | Placa de gesso acartonado de 650x625x9,5 mm, de superfície lisa, com as bordas longitudinais quadrados, para forros removíveis, segundo ABNT NBR 14715. (material) | 1.02 | 26.25 | 26.775 |
| mo015 | h | Montador de forros. (mão de obra) | 0.278 | 34.52 | 9.597 |
| mo082 | h | Ajudante de montador de forros. (mão de obra) | 0.278 | 29.06 | 8.079 |
| % | % | Custos diretos complementares | 2 % | 85.635 | 1.713 |
|  |  | Custos diretos |  |  | 87.348 |

Resíduos:
- colocação: mt12qsg015a; fator de resíduo 0.018

## Recursos

**mt12qsg015a** m² Placa de gesso acartonado de 650x625x9,5 mm
Dados técnicos: Custo energético 325.491 MJ; Emissão de CO2 4.847 kg; Código LER 17 08 02; Massa do elemento 12.38 kg; Volume 0.01238 m3
Resíduos:
- embalagem: re170203 Plástico. (componente de resíduo); rendimento 0.004 kg; Código LER 17 02 03; Massa do elemento 1 kg; Volume 0.001667 m3
