# Espelho

- Propriedade do ficheiro: CYPE Ingenieros S.A.
- Formato: FIEBDC-3/2016
- Programa: Gerador de preços para construção civil. CYPE Ingenieros, S.A.
- Data: 27/09/2024
- Âmbito geográfico: Brasil
- Moeda: BRL
- Custos indiretos: 3 %
- Despesas gerais: 13 %
- Lucro: 6 %
- IVA: 17 %

## R Revestimentos e forros

### RV Vidros

#### RVE Espelhos

**RVE010** Un Espelho.
Espelho incolor, de 900x900 mm e 3 mm de espessura, com tratamento perimetral das bordas e protegido com tinta de cor prata na sua face posterior, fixado com massa ao paramento.
Inclui: Limpeza e preparação do suporte. Colocação do espelho. Limpeza final.
Critério de medição de projeto: Superfície medida segundo documentação gráfica de Projeto.
Critério de quantitativos de obra: Medir-se-á a superfície realmente executada segundo especificações de Projeto.

| Código | Un | Descrição | Rendimento | Preço | Importância |
|---|---|---|---|---|---|
| mt21vsj020a | m² | Espelho incolor, de 3 mm de espessura, protegido com tinta de cor prata na sua face posterior. (material) | 0.814 | 80.31 | 65.372 |
| mt21vva030 | m | Tratamento das bordas do espelho. (material) | 3.6 | 6.84 | 24.624 |
| mt21vva012 | l | Vedante de aplicação com pistola, de base neutra monocomponente. (material) | 0.085 | 43.58 | 3.704 |
| mo055 | h | Vidraceiro. (mão de obra) | 0.455 | 27.84 | 12.667 |
| % | % | Custos diretos complementares | 2 % | 106.367 | 2.127 |
|  |  | Custos diretos |  |  | 108.494 |

Resíduos:
- colocação: mt21vsj020a Espelho incolor, de 3 mm de espessura, protegido com tinta de cor prata na sua face posterior; fator de resíduo 0.011

## Recursos

**mt21vsj020a** m² Espelho incolor, de 3 mm de espessura, protegido com tinta de cor prata na sua face posterior
Dados técnicos: Custo energético 112.887 MJ; Emissão de CO2 8.430 kg; Código LER 17 02 02; Massa do elemento 7.5 kg; Volume 0.0075 m3
Resíduos:
- embalagem: re170604 Materiais de isolamento que não contêm substâncias perigosas. (componente de resíduo); rendimento 0.013 kg; Código LER 17 06 04; Massa do elemento 1 kg; Volume 0.001667 m3
