# Cantoneira metálica

- Propriedade do ficheiro: CYPE Ingenieros S.A.
- Formato: FIEBDC-3/2016
- Programa: Gerador de preços para construção civil. CYPE Ingenieros, S.A.
- Data: 27/09/2024
- Âmbito geográfico: Brasil
- Moeda: BRL
- Custos indiretos: 3 %
- Despesas gerais: 13 %
- Lucro: 6 %
- IVA: 17 %

## R Revestimentos e forros

### RY Preparações, proteções, reparações e reforços de revestimentos

#### RYA Proteção de arestas

**RYA010** m Cantoneira metálica.
De proteção de arestas de aço galvanizado, com canto arredondado de 3 mm de espessura, para a proteção de arestas em revestimentos de argamassa, aplicados sobre paramentos interiores.
Inclui: Marcação. Corte das peças. Fixação.
Critério de medição de projeto: Comprimento medido segundo documentação gráfica de Projeto.
Critério de quantitativos de obra: Medir-se-á o comprimento realmente executado segundo especificações de Projeto.

| Código | Un | Descrição | Rendimento | Preço | Importância |
|---|---|---|---|---|---|
| mt28vye030a | m | De proteção de arestas de aço galvanizado, com canto arredondado de 3 mm de espessura, para a proteção de arestas. (material) | 1.02 | 2.91 | 2.968 |
| mo021 | h | Pedreiro de alvenarias. (mão de obra) | 0.069 | 32.24 | 2.225 |
| mo114 | h | Servente de pedreiro de alvenarias. (mão de obra) | 0.035 | 27.81 | 0.973 |
| % | % | Custos diretos complementares | 2 % | 6.166 | 0.123 |
|  |  | Custos diretos |  |  | 6.289 |
