# Reparação de revestimento de argamassa com fissuras generalizadas e defeitos superficiais, com argamassa acrílica e malha

- Propriedade do ficheiro: CYPE Ingenieros S.A.
- Formato: FIEBDC-3/2016
- Programa: Gerador de preços para construção civil. CYPE Ingenieros, S.A.
- Data: 29/10/2025
- Âmbito geográfico: Brasil
- Moeda: BRL
- Custos indiretos: 3 %
- Despesas gerais: 13 %
- Lucro: 6 %
- IVA: 17 %

## R Revestimentos e forros

### RY Preparações, proteções, reparações e reforços de revestimentos

#### RYY Reparações

**RYY011** m² Reparação de revestimento de argamassa com fissuras generalizadas e defeitos superficiais, com argamassa acrílica e malha.
Reparação de revestimento de argamassa com fissuras generalizadas e defeitos superficiais através da aplicação de uma primeira camada de argamassa sem cimento, espalhada com desempenadeira, colocação de malha de fibra de vidro, anti-álcalis e aplicação de uma segunda camada da mesma argamassa, até alcançar uma espessura média total de 5 mm, com um rendimento de 10 kg/m², para proceder posteriormente ao seu acabamento final (não incluído neste preço). Inclusive umedecimento prévio do suporte.
Inclui: Humidificação do suporte. Aplicação da primeira camada de argamassa. Colocação da malha. Aplicação da segunda camada de argamassa.
Critério de medição de projeto: Superfície medida segundo documentação gráfica de Projeto.
Critério de quantitativos de obra: Medir-se-á a superfície realmente executada segundo especificações de Projeto.

| Código | Un | Descrição | Rendimento | Preço | Importância |
|---|---|---|---|---|---|
| mt09var030a | m² | Malha de fibra de vidro tecida, com impregnação de PVC, de 10x10 mm de vão de malha, anti-álcalis, de 115 a 125 g/m² e 500 µm de espessura, para armar rebocos tradicionais, emboços e argamassas. (material) | 1.05 | 3.84 | 4.032 |
| mt28mrg020a | kg | Argamassa sem cimento de grande aderência, composta por copolímeros acrílicos em dispersão aquosa, cargas minerais e pigmentos minerais selecionados, para a reparação de fachadas. (material) | 10 | 10.15 | 101.500 |
| mo039 | h | Pedreiro de acabamento. (mão de obra) | 0.173 | 33.34 | 5.768 |
| mo111 | h | Servente de pedreiro de acabamento. (mão de obra) | 0.173 | 29.17 | 5.046 |
| % | % | Custos diretos complementares | 2 % | 116.346 | 2.327 |
|  |  | Custos diretos |  |  | 118.673 |

Resíduos:
- colocação: mt09var030a; fator de resíduo 0.055
- colocação: mt28mrg020a; fator de resíduo 0.052665

## Recursos

**mt09var030a** m² Malha de fibra de vidro tecida
Dados técnicos: Custo energético 10.736 MJ; Emissão de CO2 0.526 kg; Código LER 17 02 03; Massa do elemento 0.12 kg; Volume 0.0002 m3
Resíduos:
- embalagem: re170203 Plástico. (componente de resíduo); rendimento 0.024 kg; Código LER 17 02 03; Massa do elemento 1 kg; Volume 0.001667 m3

**mt28mrg020a** kg Argamassa sem cimento de grande aderência
Dados técnicos: Custo energético 2.254 MJ; Emissão de CO2 0.184 kg; Código LER 17 09 04; Massa do elemento 1 kg; Volume 0.000667 m3
Resíduos:
- embalagem: re170203 Plástico; rendimento 0.003 kg
