# Conjunto de aparelhos sanitários

- Propriedade do ficheiro: CYPE Ingenieros S.A.
- Formato: FIEBDC-3/2016
- Programa: Gerador de preços para construção civil. CYPE Ingenieros, S.A.
- Data: 27/09/2024
- Âmbito geográfico: Brasil
- Moeda: BRL
- Custos indiretos: 3 %
- Despesas gerais: 13 %
- Lucro: 6 %
- IVA: 17 %

## S Sinalização e equipamento

### SA Aparelhos sanitários

#### SAC Conjuntos

**SAC005** Un Conjunto de aparelhos sanitários.
Conjunto de aparelhos sanitários em banheiro formado por: lavatório de porcelana sanitária, com coluna, gama básica, cor branco, de 520x410 mm; bacia sanitária de porcelana sanitária, com tanque baixo, gama básica, cor branco, com assento e tampa lacados, mecanismo de descarga de 3/6 litros, com jogo de fixação e curva de evacuação; bidê de porcelana sanitária, gama básica, cor branco, sem tampa. Inclusive elementos de drenagem, válvulas de regulação, ligações de alimentação flexíveis e vedação com silicone.
Inclui: Marcação. Colocação e fixação dos aparelhos. Montagem do elemento de drenagem. Ligação à rede de drenagem. Montagem da torneira. Ligação às redes de água fria e quente. Verificação do seu correto funcionamento. Vedação de juntas.
Critério de medição de projeto: Número de unidades previstas, segundo documentação gráfica de Projeto.
Critério de quantitativos de obra: Medir-se-á o número de unidades realmente colocadas segundo especificações de Projeto.

| Código | Un | Descrição | Rendimento | Preço | Importância |
|---|---|---|---|---|---|
| mt30lps010aa | Un | Lavatório de porcelana sanitária, com coluna, gama básica, cor branco, de 520x410 mm, com jogo de fixação. (material) | 1 | 311.77 | 311.770 |
| mt30ips010a | Un | Bacia sanitária de porcelana sanitária, com tanque baixo, gama básica, cor branco, com assento e tampa lacados, mecanismo de descarga de 3/6 litros, com jogo de fixação e curva de evacuação. (material) | 1 | 676.66 | 676.660 |
| mt30bps010a | Un | Bidê de porcelana sanitária, gama básica, cor branco, sem tampa, com jogo de fixação. (material) | 1 | 180.01 | 180.010 |
| mt36www005b | Un | Acoplamento à parede incorporado com plafon, de PVC, série B, cor branca, para escoamento de águas residuais (a baixa e alta temperatura) no interior dos edifícios, ligação mista de 1 1/4"x40 mm de diâmetro, com válvula de drenagem. (material) | 2 | 32.7 | 65.400 |
| mt38tew010a | Un | Tubo de ligação flexível de 20 cm e 1/2" de diâmetro. (material) | 1 | 53.57 | 53.570 |
| mt30www005 | Un | Cartucho de 300 ml de silicone ácida monocomponente, fungicida, para vedação de juntas em ambientes úmidos. (material) | 0.036 | 22.39 | 0.806 |
| mo008 | h | Encanador. (mão de obra) | 2.556 | 40.91 | 104.566 |
| mo107 | h | Ajudante de encanador. (mão de obra) | 1.704 | 30.78 | 52.449 |
| % | % | Custos diretos complementares | 2 % | 1445.231 | 28.905 |
|  |  | Custos diretos |  |  | 1474.136 |

Resíduos:
- colocação: mt30www005 Cartucho de 300 ml de silicone ácida monocomponente, fungicida, para vedação de juntas em ambientes úmidos; fator de resíduo 0.06

## Recursos

**mt30lps010aa** Un Lavatório de porcelana sanitária, com coluna, gama básica, cor branco, de 520x410 mm, com jogo de fixação
Dados técnicos: Custo energético 100.337 MJ; Emissão de CO2 88.984 kg
Resíduos:
- embalagem: re150101 Embalagens de papel e cartão. (componente de resíduo); rendimento 1.275 kg; Código LER 15 01 01; Massa do elemento 1 kg; Volume 0.001333 m3

**mt30ips010a** Un Bacia sanitária de porcelana sanitária
Dados técnicos: Custo energético 152.221 MJ; Emissão de CO2 134.832 kg
Resíduos:
- embalagem: re150101 Embalagens de papel e cartão; rendimento 1.494 kg

**mt30bps010a** Un Bidê de porcelana sanitária, gama básica, cor branco, sem tampa, com jogo de fixação
Dados técnicos: Custo energético 67.968 MJ; Emissão de CO2 60.419 kg
Resíduos:
- embalagem: re150101 Embalagens de papel e cartão; rendimento 1.245 kg

**mt30www005** Un Cartucho de 300 ml de silicone ácida monocomponente, fungicida, para vedação de juntas em ambientes úmidos
Dados técnicos: Custo energético 87.088 MJ; Emissão de CO2 3.667 kg; Código LER 17 09 04; Massa do elemento 0.45 kg; Volume 0.0003 m3
Resíduos:
- embalagem: re170203 Plástico. (componente de resíduo); rendimento 0.1 kg; Código LER 17 02 03; Massa do elemento 1 kg; Volume 0.001667 m3
