# Cisterna embutida para bacia sanitária de solo

- Propriedade do ficheiro: CYPE Ingenieros S.A.
- Formato: FIEBDC-3/2016
- Programa: Gerador de preços para construção civil. CYPE Ingenieros, S.A.
- Data: 27/09/2024
- Âmbito geográfico: Brasil
- Moeda: BRL
- Custos indiretos: 3 %
- Despesas gerais: 13 %
- Lucro: 6 %
- IVA: 17 %

## S Sinalização e equipamento

### SA Aparelhos sanitários

#### SAI Bacias sanitárias

**SAI110** Un Cisterna embutida para bacia sanitária de solo.
Cisterna leve para embutir em parede de alvenaria e botão mecânico de duplo acionamento. Instalação embutida em parede de alvenaria.
Inclui: Marcação. Colocação e fixação da cisterna. Ligação à rede de água fria. Montagem de acessórios e complementos. Verificação do seu correto funcionamento.
Critério de medição de projeto: Número de unidades previstas, segundo documentação gráfica de Projeto.
Critério de quantitativos de obra: Medir-se-á o número de unidades realmente colocadas segundo especificações de Projeto.

| Código | Un | Descrição | Rendimento | Preço | Importância |
|---|---|---|---|---|---|
| mt30ips025c | Un | Cisterna leve para embutir em parede de alvenaria, com ancoragens, válvula de secionamento de 1/2" pré-montada, mecanismo de descarga de 3/6 litros e elementos de ligação à alimentação e escoamento, para bacia sanitária de pé. (material) | 1 | 673.52 | 673.520 |
| mt30ips030a | Un | Botão mecânico de duplo acionamento, com embelezador, para cisterna embutida. (material) | 1 | 95.54 | 95.540 |
| mo008 | h | Encanador. (mão de obra) | 1.183 | 40.91 | 48.397 |
| % | % | Custos diretos complementares | 2 % | 817.457 | 16.349 |
|  |  | Custos diretos |  |  | 833.806 |

## Recursos

**mt30ips030a** Un Botão mecânico de duplo acionamento, com embelezador, para cisterna embutida
Dados técnicos: Custo energético 33.947 MJ; Emissão de CO2 1.745 kg
Resíduos:
- embalagem: re150101 Embalagens de papel e cartão. (componente de resíduo); rendimento 0.072 kg; Código LER 15 01 01; Massa do elemento 1 kg; Volume 0.001333 m3
