# Fluxómetro embutido para bacia sanitária suspensa

- Propriedade do ficheiro: CYPE Ingenieros S.A.
- Formato: FIEBDC-3/2016
- Programa: Gerador de preços para construção civil. CYPE Ingenieros, S.A.
- Data: 27/09/2024
- Âmbito geográfico: Brasil
- Moeda: BRL
- Custos indiretos: 3 %
- Despesas gerais: 13 %
- Lucro: 6 %
- IVA: 17 %

## S Sinalização e equipamento

### SA Aparelhos sanitários

#### SAI Bacias sanitárias

**SAI160** Un Fluxómetro embutido para bacia sanitária suspensa.
Fluxómetro, com descarga regulável entre 6 e 9 litros, sobre estrutura pré-montada, de 1130 mm de altura e 500 mm de largura, de aço com revestimento anticorrosão, com pés de apoio reguláveis em altura até 200 mm, para bacia sanitária suspensa, com ligação a abastecimento, registro, tubo guia para tubo de alimentação de aparelhos sanitários, joelho de descarga de polipropileno de 90 mm de diâmetro, adaptador de polipropileno, barras roscadas para suporte de bacia sanitária e elementos de fixação, com conjunto de ancoragens de parede, ajustável em comprimento entre 130 e 230 mm e placa de comando anti-vandalismo para acionamento de fluxómetro, de aço inoxidável, de descarga única, de 156x197x19 mm, com marco de fixação. Instalação embutida em parede de alvenaria.
Inclui: Marcação. Colocação e fixação. Ligação à rede de drenagem. Ligação à rede de água fria. Montagem de acessórios e complementos. Verificação do seu correto funcionamento.
Critério de medição de projeto: Número de unidades previstas, segundo documentação gráfica de Projeto.
Critério de quantitativos de obra: Medir-se-á o número de unidades realmente colocadas segundo especificações de Projeto.

| Código | Un | Descrição | Rendimento | Preço | Importância |
|---|---|---|---|---|---|
| mt30gro015a | Un | Fluxómetro, com descarga regulável entre 6 e 9 litros, sobre estrutura pré-montada, de 1130 mm de altura e 500 mm de largura, de aço com revestimento anticorrosão, com pés de apoio reguláveis em altura até 200 mm, para bacia sanitária suspensa, com ligação a abastecimento, registro, tubo guia para tubo de alimentação de aparelhos sanitários, joelho de descarga de polipropileno de 90 mm de diâmetro, adaptador de polipropileno, barras roscadas para suporte de bacia sanitária e elementos de fixação, para embutir em parede de alvenaria. (material) | 1 | 1534.36 | 1534.360 |
| mt30gro150a | Un | Conjunto de ancoragens de parede, ajustável em comprimento entre 130 e 230 mm, inclusive elementos de fixação. (material) | 1 | 54.91 | 54.910 |
| mt30gro145a | Un | Placa de comando anti-vandalismo para acionamento de fluxómetro, de aço inoxidável, de descarga única, de 156x197x19 mm, com marco de fixação, inclusive elementos de fixação. (material) | 1 | 442.17 | 442.170 |
| mo008 | h | Encanador. (mão de obra) | 1.361 | 40.91 | 55.679 |
| % | % | Custos diretos complementares | 2 % | 2087.119 | 41.742 |
|  |  | Custos diretos |  |  | 2128.861 |

## Recursos

**mt30gro150a** Un Conjunto de ancoragens de parede, ajustável em comprimento entre 130 e 230 mm, inclusive elementos de fixação
Dados técnicos: Custo energético 13.078 MJ; Emissão de CO2 0.730 kg
Resíduos:
- embalagem: re150101 Embalagens de papel e cartão. (componente de resíduo); rendimento 0.09 kg; Código LER 15 01 01; Massa do elemento 1 kg; Volume 0.001333 m3
- embalagem: re170203 Plástico. (componente de resíduo); rendimento 0.045 kg; Código LER 17 02 03; Massa do elemento 1 kg; Volume 0.001667 m3

**mt30gro145a** Un Placa de comando anti-vandalismo para acionamento de fluxómetro
Dados técnicos: Custo energético 24.804 MJ; Emissão de CO2 3.706 kg
Resíduos:
- embalagem: re150101 Embalagens de papel e cartão; rendimento 0.078 kg
