# Mictório de aço inoxidável

- Propriedade do ficheiro: CYPE Ingenieros S.A.
- Formato: FIEBDC-3/2016
- Programa: Gerador de preços para construção civil. CYPE Ingenieros, S.A.
- Data: 27/09/2024
- Âmbito geográfico: Brasil
- Moeda: BRL
- Custos indiretos: 3 %
- Despesas gerais: 13 %
- Lucro: 6 %
- IVA: 17 %

## S Sinalização e equipamento

### SA Aparelhos sanitários

#### SAU Mictórios

**SAU005** Un Mictório de aço inoxidável.
Mictório de aço inoxidável AISI 304, com alimentação vista e escoamento sifonado, acabamento acetinado, de 355x316x521 mm, equipado com torneira de passagem reta mural para mictório, com tempo de fluxo de 5 segundos, vazão de 9 l/min, acabamento cromado, para colocação em superfície. Inclusive silicone para rejuntamento.
Inclui: Marcação. Colocação e fixação do aparelho. Montagem do elemento de drenagem. Ligação à rede de drenagem. Montagem da torneira. Ligação à rede de água fria. Verificação do seu correto funcionamento. Vedação de juntas.
Critério de medição de projeto: Número de unidades previstas, segundo documentação gráfica de Projeto.
Critério de quantitativos de obra: Medir-se-á o número de unidades realmente colocadas segundo especificações de Projeto.

| Código | Un | Descrição | Rendimento | Preço | Importância |
|---|---|---|---|---|---|
| mt30uxp010aa | Un | Mictório de aço inoxidável AISI 304, com alimentação vista e escoamento sifonado, acabamento acetinado, de 355x316x521 mm. (material) | 1 | 1185.58 | 1185.580 |
| mt31gmp300ce | Un | Torneira de passagem reta mural para mictório, com tempo de fluxo de 5 segundos, vazão de 9 l/min, acabamento cromado, para colocação em superfície; inclusive elementos de ligação. (material) | 1 | 148.83 | 148.830 |
| mt30www005 | Un | Cartucho de 300 ml de silicone ácida monocomponente, fungicida, para vedação de juntas em ambientes úmidos. (material) | 0.012 | 22.39 | 0.269 |
| mo008 | h | Encanador. (mão de obra) | 1.42 | 40.91 | 58.092 |
| % | % | Custos diretos complementares | 2 % | 1392.771 | 27.855 |
|  |  | Custos diretos |  |  | 1420.626 |

Resíduos:
- colocação: mt30www005 Cartucho de 300 ml de silicone ácida monocomponente, fungicida, para vedação de juntas em ambientes úmidos; fator de resíduo 0.06

## Recursos

**mt30www005** Un Cartucho de 300 ml de silicone ácida monocomponente, fungicida, para vedação de juntas em ambientes úmidos
Dados técnicos: Custo energético 87.088 MJ; Emissão de CO2 3.667 kg; Código LER 17 09 04; Massa do elemento 0.45 kg; Volume 0.0003 m3
Resíduos:
- embalagem: re170203 Plástico. (componente de resíduo); rendimento 0.1 kg; Código LER 17 02 03; Massa do elemento 1 kg; Volume 0.001667 m3
