# Máquina de lavar roupa

- Propriedade do ficheiro: CYPE Ingenieros S.A.
- Formato: FIEBDC-3/2016
- Programa: Gerador de preços para construção civil. CYPE Ingenieros, S.A.
- Data: 29/05/2024
- Âmbito geográfico: Brasil
- Moeda: BRL
- Custos indiretos: 3 %
- Despesas gerais: 13 %
- Lucro: 6 %
- IVA: 17 %

## S Sinalização e equipamento

### SC Cozinhas/lavanderias

#### SCE Eletrodomésticos

**SCE020** Un Máquina de lavar roupa.
Máquina de lavar roupa de carga frontal, de 598 mm de largura, 848 mm de altura e 546 mm de profundidade, cor branca, com capacidade para 7 kg de carga, consumo de energia por 100 ciclos do programa Eco 40-60 69 kWh, consumo de água do programa Eco 40-60 45 l, classe de eficiência energética D, emissão de ruído aéreo menor de 73 dBA.
Inclui: Marcação. Colocação do aparelho. Ligação à rede de drenagem. Ligação à rede elétrica. Verificação do seu correto funcionamento.
Critério de medição de projeto: Número de unidades previstas, segundo documentação gráfica de Projeto.
Critério de quantitativos de obra: Medir-se-á o número de unidades realmente colocadas segundo especificações de Projeto.

| Código | Un | Descrição | Rendimento | Preço | Importância |
|---|---|---|---|---|---|
| mt32lad010echyb | Un | Máquina de lavar roupa de carga frontal, de 598 mm de largura, 848 mm de altura e 546 mm de profundidade, cor branca, com capacidade para 7 kg de carga, consumo de energia por 100 ciclos do programa Eco 40-60 69 kWh, consumo de água do programa Eco 40-60 45 l, classe de eficiência energética D, emissão de ruído aéreo menor de 73 dBA. (material) | 1 | 1323.69 | 1323.690 |
| mo008 | h | Encanador. (mão de obra) | 0.405 | 40.91 | 16.569 |
| mo003 | h | Eletricista. (mão de obra) | 0.173 | 40.91 | 7.077 |
| % | % | Custos diretos complementares | 2 % | 1347.336 | 26.947 |
|  |  | Custos diretos |  |  | 1374.283 |

## Recursos

**mt32lad010echyb** Un Máquina de lavar roupa de carga frontal
Dados técnicos: Custo energético 1635.070 MJ; Emissão de CO2 67.670 kg
Resíduos:
- embalagem: re150101 Embalagens de papel e cartão. (componente de resíduo); rendimento 1.444 kg; Código LER 15 01 01; Massa do elemento 1 kg; Volume 0.001333 m3
- embalagem: re170604 Materiais de isolamento que não contêm substâncias perigosas. (componente de resíduo); rendimento 0.072 kg; Código LER 17 06 04; Massa do elemento 1 kg; Volume 0.001667 m3
