# Mobiliário completo de cozinha com frente folheada

- Propriedade do ficheiro: CYPE Ingenieros S.A.
- Formato: FIEBDC-3/2016
- Programa: Gerador de preços para construção civil. CYPE Ingenieros, S.A.
- Data: 27/09/2024
- Âmbito geográfico: Brasil
- Moeda: BRL
- Custos indiretos: 3 %
- Despesas gerais: 13 %
- Lucro: 6 %
- IVA: 17 %

## S Sinalização e equipamento

### SC Cozinhas/lavanderias

#### SCM Móveis

**SCM024** Un Mobiliário completo de cozinha com frente folheada.
Mobiliário completo de cozinha composto por 3,5 m de móveis inferiores com rodapé e 3,5 m de móveis superiores, realizado com frentes folheadas nas suas faces e cantos com folha de madeira de carvalho de 0,6 mm de espessura, acabadas com verniz de poliuretano e núcleo de painel de partículas de interior, para uso em ambiente seco, de 19 mm de espessura; montadas sobre os corpos constituídos por núcleo de painel de partículas de interior, para uso em ambiente seco, de 16 mm de espessura, chapa traseira de 6 mm de espessura, com revestimento melamínico acabamento brilho com papel decorativo de cor bege, impregnado com resina melamínica e orlas termoplásticas de ABS. Incluindo montagem de gavetas e prateleiras do mesmo material que o corpo, dobradiças, pés reguláveis para móveis inferiores guias de gavetas e outras ferragens de qualidade básica, instalados nos corpos dos móveis e puxadores, maçanetas, sistemas de abertura automática, e outras ferragens da série básica, fixados nas frentes dos móveis.
Critérios considerados na determinação do preço da unidade de obra: O preço não inclui a bancada, os electrodomésticos nem o pia.
Inclui: Marcação da posição e dos pontos de fixação. Colocação, fixação e nivelação dos corpos dos móveis. Colocação e fixação de dobradiças e prateleiras. Colocação de frentes e gavetas. Colocação dos puxadores em frentes e gavetas. Colocação do rodapé. Limpeza e remoção dos restos em caçamba.
Critério de medição de projeto: Número de unidades previstas, segundo documentação gráfica de Projeto. Não se duplicaram esquinas na medição do comprimento das frentes de móveis superiores e inferiores.
Critério de quantitativos de obra: Medir-se-á o número de unidades realmente executadas segundo especificações de Projeto.

| Código | Un | Descrição | Rendimento | Preço | Importância |
|---|---|---|---|---|---|
| mt32cue010aga | m | Corpo para móveis inferiores de cozinha de 58 cm de profundidade e 70 cm de altura, com núcleo de painel de partículas de interior, para uso em ambiente seco, de 16 mm de espessura, chapa traseira de 6 mm de espessura, com revestimento melamínico acabamento brilho com papel decorativo de cor bege, impregnado com resina melamínica e orlas termoplásticas de ABS. Inclusive gavetas e prateleiras do mesmo material que o corpo, dobradiças, pés reguláveis para móveis inferiores guias de gavetas e outras ferragens de qualidade básica. (material) | 3.5 | 244.45 | 855.575 |
| mt32cue020ama | m | Corpo para móveis superiores de cozinha de 33 cm de profundidade e 70 cm de altura, com núcleo de painel de partículas de interior, para uso em ambiente seco, de 16 mm de espessura, chapa traseira de 6 mm de espessura, com revestimento melamínico acabamento brilho com papel decorativo de cor bege, impregnado com resina melamínica e orlas termoplásticas de ABS. Inclusive prateleiras do mesmo material que o corpo, dobradiças, ferragens de suspensão e outras ferragens de qualidade básica. (material) | 3.5 | 247.53 | 866.355 |
| mt32muh120aaa | m | Frente folheada para móveis inferiores de cozinha de 70 cm de altura, composta por um núcleo de painel de partículas de interior, para uso em ambiente seco, de 19 mm de espessura, folheada nas suas faces e cantos com folha de madeira de carvalho de 0,6 mm de espessura, acababa com verniz de poliuretano. Inclusive puxadores, maçanetas, sistemas de abertura automática, e outras ferragens da série básica. (material) | 3.5 | 145.18 | 508.130 |
| mt32muh110aaa | m | Frente folheada para móveis superiores de cozinha de 70 cm de altura, composta por um núcleo de painel de partículas de interior, para uso em ambiente seco, de 19 mm de espessura, folheada nas suas faces e cantos com folha de madeira de carvalho de 0,6 mm de espessura, acababa com verniz de poliuretano. Inclusive puxadores, maçanetas, sistemas de abertura automática, e outras ferragens da série básica. (material) | 3.5 | 121.06 | 423.710 |
| mt32muh121aa | m | Rodapé folheado para móveis inferiores de cozinha, composto por um núcleo de painel de partículas de interior, para uso em ambiente seco, de 19 mm de espessura, folheado nas suas faces e cantos com folha de madeira de carvalho de 0,6 mm de espessura, acabado com verniz de poliuretano. Inclusive arremates. (material) | 3.5 | 33.87 | 118.545 |
| mo017 | h | Carpinteiro. (mão de obra) | 7.165 | 31.94 | 228.850 |
| mo058 | h | Ajudante de carpinteiro. (mão de obra) | 7.165 | 30.09 | 215.595 |
| % | % | Custos diretos complementares | 2 % | 3216.760 | 64.335 |
|  |  | Custos diretos |  |  | 3281.095 |

## Recursos

**mt32cue010aga** m Corpo para móveis inferiores de cozinha de 58 cm de profundidade e 70 cm de altura
Dados técnicos: Custo energético 1093.374 MJ; Emissão de CO2 20.356 kg
Resíduos:
- embalagem: re150101 Embalagens de papel e cartão. (componente de resíduo); rendimento 1.247 kg; Código LER 15 01 01; Massa do elemento 1 kg; Volume 0.001333 m3
- embalagem: re170604 Materiais de isolamento que não contêm substâncias perigosas. (componente de resíduo); rendimento 0.027 kg; Código LER 17 06 04; Massa do elemento 1 kg; Volume 0.001667 m3

**mt32cue020ama** m Corpo para móveis superiores de cozinha de 33 cm de profundidade e 70 cm de altura
Dados técnicos: Custo energético 752.356 MJ; Emissão de CO2 14.346 kg
Resíduos:
- embalagem: re150101 Embalagens de papel e cartão; rendimento 1.248 kg
- embalagem: re170604 Materiais de isolamento que não contêm substâncias perigosas; rendimento 0.027 kg

**mt32muh120aaa** m Frente folheada para móveis inferiores de cozinha de 70 cm de altura
Dados técnicos: Custo energético 293.657 MJ; Emissão de CO2 5.045 kg
Resíduos:
- embalagem: re150101 Embalagens de papel e cartão; rendimento 1.223 kg
- embalagem: re170604 Materiais de isolamento que não contêm substâncias perigosas; rendimento 0.027 kg

**mt32muh110aaa** m Frente folheada para móveis superiores de cozinha de 70 cm de altura
Dados técnicos: Custo energético 293.646 MJ; Emissão de CO2 5.040 kg
Resíduos:
- embalagem: re150101 Embalagens de papel e cartão; rendimento 1.217 kg
- embalagem: re170604 Materiais de isolamento que não contêm substâncias perigosas; rendimento 0.026 kg

**mt32muh121aa** m Rodapé folheado para móveis inferiores de cozinha
Dados técnicos: Custo energético 63.581 MJ; Emissão de CO2 1.913 kg
Resíduos:
- embalagem: re150101 Embalagens de papel e cartão; rendimento 1.2 kg
- embalagem: re170604 Materiais de isolamento que não contêm substâncias perigosas; rendimento 0.026 kg
