# Protetor de mãos para porta interior, de lâmina vinílica. Colocação no marco e na folha da porta

- Propriedade do ficheiro: CYPE Ingenieros S.A.
- Formato: FIEBDC-3/2016
- Programa: Gerador de preços para construção civil. CYPE Ingenieros, S.A.
- Data: 27/09/2024
- Âmbito geográfico: Brasil
- Moeda: BRL
- Custos indiretos: 3 %
- Despesas gerais: 13 %
- Lucro: 6 %
- IVA: 17 %

## S Sinalização e equipamento

### SD Proteções

#### SDO Protetores para portas

**SDO021** Un Protetor de mãos para porta interior, de lâmina vinílica. Colocação no marco e na folha da porta.
Protetor de mãos para porta interior, de lâmina vinílica transparente, flexível, de 2 mm de espessura, 2000 mm de altura e 180° de abertura, para colocar no marco e na folha da porta, com guias laterais autocolantes, de alumínio.
Inclui: Marcação. Montagem e fixação.
Critério de medição de projeto: Número de unidades previstas, segundo documentação gráfica de Projeto.
Critério de quantitativos de obra: Medir-se-á o número de unidades realmente colocadas segundo especificações de Projeto.

| Código | Un | Descrição | Rendimento | Preço | Importância |
|---|---|---|---|---|---|
| mt53pdi053p | Un | Protetor de mãos para porta interior, de lâmina vinílica transparente, flexível, de 2 mm de espessura, 2000 mm de altura e 180° de abertura, para colocar no marco e na folha da porta, com guias laterais autocolantes, de alumínio. (material) | 1 | 195.49 | 195.490 |
| mo080 | h | Ajudante de montador. (mão de obra) | 0.111 | 30.23 | 3.356 |
| % | % | Custos diretos complementares | 2 % | 198.846 | 3.977 |
|  |  | Custos diretos |  |  | 202.823 |
