# Revestimento mural exterior com painel de espuma de poliuretano de alta densidade

- Propriedade do ficheiro: CYPE Ingenieros S.A.
- Formato: FIEBDC-3/2016
- Programa: Gerador de preços para construção civil. CYPE Ingenieros, S.A.
- Data: 29/05/2024
- Âmbito geográfico: Brasil
- Moeda: BRL
- Custos indiretos: 3 %
- Despesas gerais: 13 %
- Lucro: 6 %
- IVA: 17 %

## S Sinalização e equipamento

### SD Proteções

#### SDR Lâminas e painéis protetores para revestimentos murais

**SDR050** m² Revestimento mural exterior com painel de espuma de poliuretano de alta densidade.
Revestimento mural exterior com painel de espuma de poliuretano de alta densidade reforçado com painel de madeira, para exterior, de 1200 mm de altura, 1000 mm de comprimento e 50 mm de espessura, com recobrimento de PVC, cor a escolher. Colocação em obra: com buchas e parafusos.
Inclui: Preparação e limpeza do paramento vertical. Marcação. Colocação e fixação do revestimento.
Critério de medição de projeto: Superfície medida segundo documentação gráfica de Projeto, descontando as aberturas de superfície maior de 2 m².
Critério de quantitativos de obra: Medir-se-á a superfície realmente executada segundo especificações de Projeto, descontando as aberturas de superfície maior de 2 m².

| Código | Un | Descrição | Rendimento | Preço | Importância |
|---|---|---|---|---|---|
| mt53pdi080a | Un | Painel de espuma de poliuretano de alta densidade reforçado com painel de madeira, para exterior, de 1200 mm de altura, 1000 mm de comprimento e 50 mm de espessura, com recobrimento de PVC, cor a escolher, repelente da água e abas com furos para aparafusar à superfície suporte, Euroclasse B-s1, d0 de reação ao fogo. (material) | 0.833 | 298.23 | 248.426 |
| mt26aaa240da | Un | Bucha de nylon com parafuso de cabeça escareada, de aço inoxidável AISI 304, de 6 mm de diâmetro e 35 mm de comprimento. (material) | 15 | 0.67 | 10.050 |
| mo011 | h | Montador. (mão de obra) | 0.223 | 40.91 | 9.123 |
| mo080 | h | Ajudante de montador. (mão de obra) | 0.223 | 30.23 | 6.741 |
| % | % | Custos diretos complementares | 2 % | 274.340 | 5.487 |
|  |  | Custos diretos |  |  | 279.827 |

Resíduos:
- colocação: mt53pdi080a; fator de resíduo 0.05844
- colocação: mt26aaa240da Bucha de nylon com parafuso de cabeça escareada, de aço inoxidável AISI 304, de 6 mm de diâmetro e 35 mm de comprimento; fator de resíduo 0.0045

## Recursos

**mt53pdi080a** Un Painel de espuma de poliuretano de alta densidade reforçado com painel de madeira
Dados técnicos: Custo energético 988.968 MJ; Emissão de CO2 31.633 kg; Código LER 17 06 04; Massa do elemento 16.6 kg; Volume 0.027667 m3
Resíduos:
- embalagem: re170203 Plástico. (componente de resíduo); rendimento 0.03 kg; Código LER 17 02 03; Massa do elemento 1 kg; Volume 0.001667 m3

**mt26aaa240da** Un Bucha de nylon com parafuso de cabeça escareada, de aço inoxidável AISI 304, de 6 mm de diâmetro e 35 mm de comprimento
Dados técnicos: Custo energético 0.227 MJ; Emissão de CO2 0.028 kg; Código LER 17 04 05; Massa do elemento 0.004 kg; Volume 0.000002 m3
Resíduos:
- embalagem: re150101 Embalagens de papel e cartão. (componente de resíduo); rendimento 0.001 kg; Código LER 15 01 01; Massa do elemento 1 kg; Volume 0.001333 m3
