# Escada retrátil

- Propriedade do ficheiro: CYPE Ingenieros S.A.
- Formato: FIEBDC-3/2016
- Programa: Gerador de preços para construção civil. CYPE Ingenieros, S.A.
- Data: 27/09/2024
- Âmbito geográfico: Brasil
- Moeda: BRL
- Custos indiretos: 3 %
- Despesas gerais: 13 %
- Lucro: 6 %
- IVA: 17 %

## S Sinalização e equipamento

### SE Escadas pré-fabricadas

#### SEJ Retráteis

**SEJ010** Un Escada retrátil.
Escada retrátil extensível para teto de aço lacado, com abertura e fecho manuais, para vencer uma altura entre pisos de 250 a 275 cm e para uma abertura de 70x50 cm, tampa de aço lacado em branco de 16 mm de espessura e caixa de chapa lacada em branco de 12,5 cm de altura, assente com argamassa de cimento, confeccionada em obra, dosificação 1:6. Totalmente montada.
Inclui: Marcação e fixação da caixa. Colocação da escada e da tampa. Vedação das juntas com silicone neutro.
Critério de medição de projeto: Número de unidades previstas, segundo documentação gráfica de Projeto.
Critério de quantitativos de obra: Medir-se-á o número de unidades realmente executadas segundo especificações de Projeto.

| Código | Un | Descrição | Rendimento | Preço | Importância |
|---|---|---|---|---|---|
| mt44etm010jag | Un | Escada retrátil extensível para teto de aço lacado, com abertura e fecho manuais, para vencer uma altura entre pisos de 250 a 275 cm e para uma abertura de 70x50 cm, tampa de aço lacado em branco de 16 mm de espessura e caixa de chapa lacada em branco de 12,5 cm de altura para embutir no suporte. (material) | 1 | 874.56 | 874.560 |
| mt15sja100 | Un | Cartucho de pasta de silicone neutro. (material) | 1 | 20.96 | 20.960 |
| mt08aaa010a | m³ | Água. (material) | 0.022 | 3.79 | 0.083 |
| mt01arg005a | t | Areia de pedreira, para argamassa preparada em obra. (material) | 0.176 | 50.71 | 8.925 |
| mt08cem002 | kg | Cimento cinza em sacos. (material) | 27 | 0.63 | 17.010 |
| mq06hor010 | h | Betoneira elétrica com uma capacidade de amassamento de 160 l. (equipamento) | 0.088 | 12.69 | 1.117 |
| mo011 | h | Montador. (mão de obra) | 5.788 | 40.91 | 236.787 |
| mo080 | h | Ajudante de montador. (mão de obra) | 6.788 | 30.23 | 205.201 |
| % | % | Custos diretos complementares | 2 % | 1364.643 | 27.293 |
|  |  | Custos diretos |  |  | 1391.936 |

Resíduos:
- colocação: mt15sja100 Cartucho de pasta de silicone neutro; fator de resíduo 0.06
- colocação: mt01arg005a Areia de pedreira, para argamassa preparada em obra; fator de resíduo 0.00501329
- colocação: mt08cem002 Cimento cinza em sacos; fator de resíduo 0.0063

## Recursos

**mt15sja100** Un Cartucho de pasta de silicone neutro
Dados técnicos: Custo energético 87.088 MJ; Emissão de CO2 3.667 kg; Código LER 17 09 04; Massa do elemento 0.45 kg; Volume 0.0003 m3
Resíduos:
- embalagem: re170203 Plástico. (componente de resíduo); rendimento 0.1 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg
