# Escada reta de madeira

- Propriedade do ficheiro: CYPE Ingenieros S.A.
- Formato: FIEBDC-3/2016
- Programa: Gerador de preços para construção civil. CYPE Ingenieros, S.A.
- Data: 29/05/2024
- Âmbito geográfico: Brasil
- Moeda: BRL
- Custos indiretos: 3 %
- Despesas gerais: 13 %
- Lucro: 6 %
- IVA: 17 %

## S Sinalização e equipamento

### SE Escadas pré-fabricadas

#### SER Retas

**SER010** Un Escada reta de madeira.
Escada reta, de madeira de abeto, com guarda de madeira, a ambos os lados, para vencer uma altura entre pisos de até 283,5 cm, composta por 12 degraus de 14,2 cm de piso e 21,8 cm de espelho, com uma largura útil de 59,9 cm, fixada mecanicamente à estrutura.
Critérios considerados na determinação do preço da unidade de obra: O preço não inclui o tratamiento superficial.
Inclui: Marcação da implantação da escada. Montagem e fixação da escada. Colocação das guardas. Limpeza. Aplicação de tapa-poros. Aplicação da demão de fundo. Envernizamento.
Critério de medição de projeto: Número de unidades previstas, segundo documentação gráfica de Projeto.
Critério de quantitativos de obra: Medir-se-á o número de unidades realmente executadas segundo especificações de Projeto.

| Código | Un | Descrição | Rendimento | Preço | Importância |
|---|---|---|---|---|---|
| mt44erm010bt | Un | Escada reta, de madeira de abeto, com guarda de madeira, a ambos os lados, para vencer uma altura entre pisos de até 283,5 cm, composta por 12 degraus de 14,2 cm de piso e 21,8 cm de espelho, com uma largura útil de 59,9 cm, para pintar ou envernizar. Inclusive elementos de fixação. (material) | 1 | 646.82 | 646.820 |
| mo017 | h | Carpinteiro. (mão de obra) | 5.788 | 31.94 | 184.869 |
| mo058 | h | Ajudante de carpinteiro. (mão de obra) | 5.788 | 30.09 | 174.161 |
| % | % | Custos diretos complementares | 2 % | 1005.850 | 20.117 |
|  |  | Custos diretos |  |  | 1025.967 |
