# Torneira monocomando para banheira

- Propriedade do ficheiro: CYPE Ingenieros S.A.
- Formato: FIEBDC-3/2016
- Programa: Gerador de preços para construção civil. CYPE Ingenieros, S.A.
- Data: 27/09/2024
- Âmbito geográfico: Brasil
- Moeda: BRL
- Custos indiretos: 3 %
- Despesas gerais: 13 %
- Lucro: 6 %
- IVA: 17 %

## S Sinalização e equipamento

### SG Torneiras

#### SGB Para banheiras

**SGB020** Un Torneira monocomando para banheira.
Torneira monocomando formada por torneira misturadora monocomando mural para banheira/chuveiro, de latão, acabamento cromado, com cartucho cerâmico, arejador, inversor, equipamento de chuveiro formado por chuveiro de mão e tubo flexível de latão. Inclusive elementos de ligação, válvula antirretorno e duas válvulas de secionamento.
Inclui: Marcação. Colocação. Ligação e verificação do seu correto funcionamento.
Critério de medição de projeto: Número de unidades previstas, segundo documentação gráfica de Projeto.
Critério de quantitativos de obra: Medir-se-á o número de unidades realmente colocadas segundo especificações de Projeto.

| Código | Un | Descrição | Rendimento | Preço | Importância |
|---|---|---|---|---|---|
| mt31gma050aa | Un | Torneira misturadora monocomando mural para banheira/chuveiro, de latão, acabamento cromado, com cartucho cerâmico, arejador, inversor, equipamento de chuveiro formado por chuveiro de mão e tubo flexível de latão, inclusive elementos de ligação, válvula antirretorno e duas válvulas de secionamento. (material) | 1 | 307.87 | 307.870 |
| mt37www010 | Un | Material auxiliar para instalações de abastecimento de água. (material) | 1 | 4.18 | 4.180 |
| mo008 | h | Encanador. (mão de obra) | 0.592 | 40.91 | 24.219 |
| % | % | Custos diretos complementares | 2 % | 336.269 | 6.725 |
|  |  | Custos diretos |  |  | 342.994 |
