# Coluna de duche com saída de banheira com termostato

- Propriedade do ficheiro: CYPE Ingenieros S.A.
- Formato: FIEBDC-3/2016
- Programa: Gerador de preços para construção civil. CYPE Ingenieros, S.A.
- Data: 27/09/2024
- Âmbito geográfico: Brasil
- Moeda: BRL
- Custos indiretos: 3 %
- Despesas gerais: 13 %
- Lucro: 6 %
- IVA: 17 %

## S Sinalização e equipamento

### SG Torneiras

#### SGB Para banheiras

**SGB120** Un Coluna de duche com saída de banheira com termostato.
Coluna de duche com saída de banheira, acabamento cromado, composta por termostato com redutor de vazão, chuveiro mural com três tipos de jato (Rain, SmartRain e Jet), rótula para ângulos de até 15° com o plano horizontal e braço de chuveiro orientável 45°, de 450 mm de comprimento, com tubo para condução da água protegido internamente para maior durabilidade e suporte, chuveiro de mão, com cabeça de cor branca com três tipos de jato (Rain, SmartRain e Massage), elemento deslizante para ajuste em altura e bicha de 1,75 m de comprimento, isolamento térmico, sistema de poupança de água, limitador de temperatura com batente de segurança a 38°C, sistema anticalcário, limitador de vazão, inversor e arejador. Inclusive elementos de ligação.
Inclui: Colocação. Ligação e verificação do seu correto funcionamento.
Critério de medição de projeto: Número de unidades previstas, segundo documentação gráfica de Projeto.
Critério de quantitativos de obra: Medir-se-á o número de unidades realmente colocadas segundo especificações de Projeto.

| Código | Un | Descrição | Rendimento | Preço | Importância |
|---|---|---|---|---|---|
| mt31gro130a | Un | Coluna de duche com saída de banheira, acabamento cromado, composta por termostato com redutor de vazão, chuveiro mural com três tipos de jato (Rain, SmartRain e Jet), rótula para ângulos de até 15° com o plano horizontal e braço de chuveiro orientável 45°, de 450 mm de comprimento, com tubo para condução da água protegido internamente para maior durabilidade e suporte, chuveiro de mão, com cabeça de cor branca com três tipos de jato (Rain, SmartRain e Massage), elemento deslizante para ajuste em altura e bicha de 1,75 m de comprimento, isolamento térmico, sistema de poupança de água, limitador de temperatura com batente de segurança a 38°C, sistema anticalcário, limitador de vazão, inversor e arejador, inclusive elementos de ligação. (material) | 1 | 2627.16 | 2627.160 |
| mt37www010 | Un | Material auxiliar para instalações de abastecimento de água. (material) | 1 | 4.18 | 4.180 |
| mo008 | h | Encanador. (mão de obra) | 0.178 | 40.91 | 7.282 |
| % | % | Custos diretos complementares | 2 % | 2638.622 | 52.772 |
|  |  | Custos diretos |  |  | 2691.394 |
