# Chuveiro de mão

- Propriedade do ficheiro: CYPE Ingenieros S.A.
- Formato: FIEBDC-3/2016
- Programa: Gerador de preços para construção civil. CYPE Ingenieros, S.A.
- Data: 27/09/2024
- Âmbito geográfico: Brasil
- Moeda: BRL
- Custos indiretos: 3 %
- Despesas gerais: 13 %
- Lucro: 6 %
- IVA: 17 %

## S Sinalização e equipamento

### SG Torneiras

#### SGD Para chuveiros

**SGD080** Un Chuveiro de mão.
Chuveiro de mão, acabamento cromado, com dois tipos de jato (Rain e Jet), com limitador de vazão a 5,7 l/min, marco protetor de silicone com tecnologia ShockProof e sistema anticalcário.
Inclui: Ligação e verificação do seu correto funcionamento.
Critério de medição de projeto: Número de unidades previstas, segundo documentação gráfica de Projeto.
Critério de quantitativos de obra: Medir-se-á o número de unidades realmente colocadas segundo especificações de Projeto.

| Código | Un | Descrição | Rendimento | Preço | Importância |
|---|---|---|---|---|---|
| mt31gro134a | Un | Chuveiro de mão, acabamento cromado, com dois tipos de jato (Rain e Jet), com limitador de vazão a 5,7 l/min, marco protetor de silicone com tecnologia ShockProof e sistema anticalcário. (material) | 1 | 88.54 | 88.540 |
| mo008 | h | Encanador. (mão de obra) | 0.047 | 40.91 | 1.923 |
| % | % | Custos diretos complementares | 2 % | 90.463 | 1.809 |
|  |  | Custos diretos |  |  | 92.272 |
