# Equipamento de chuveiro

- Propriedade do ficheiro: CYPE Ingenieros S.A.
- Formato: FIEBDC-3/2016
- Programa: Gerador de preços para construção civil. CYPE Ingenieros, S.A.
- Data: 27/09/2024
- Âmbito geográfico: Brasil
- Moeda: BRL
- Custos indiretos: 3 %
- Despesas gerais: 13 %
- Lucro: 6 %
- IVA: 17 %

## S Sinalização e equipamento

### SG Torneiras

#### SGD Para chuveiros

**SGD085** Un Equipamento de chuveiro.
Equipamento de chuveiro, formado por chuveiro de mão, acabamento cromado, com dois tipos de jato (Rain e Jet), com limitador de vazão a 5,7 l/min, marco protetor de silicone com tecnologia ShockProof e sistema anticalcário, Rampa, de 60 cm de comprimento, acabamento cromado, com elemento deslizante para ajuste em altura e bicha de chuveiro de 1,75 m de comprimento. Inclusive elementos de fixação e juntas elásticas.
Inclui: Colocação. Ligação e verificação do seu correto funcionamento.
Critério de medição de projeto: Número de unidades previstas, segundo documentação gráfica de Projeto.
Critério de quantitativos de obra: Medir-se-á o número de unidades realmente colocadas segundo especificações de Projeto.

| Código | Un | Descrição | Rendimento | Preço | Importância |
|---|---|---|---|---|---|
| mt31gro136a | Un | Equipamento de chuveiro, formado por chuveiro de mão, acabamento cromado, com dois tipos de jato (Rain e Jet), com limitador de vazão a 5,7 l/min, marco protetor de silicone com tecnologia ShockProof e sistema anticalcário, Rampa, de 60 cm de comprimento, acabamento cromado, com elemento deslizante para ajuste em altura e bicha de chuveiro de 1,75 m de comprimento, inclusive elementos de fixação e juntas elásticas. (material) | 1 | 174.79 | 174.790 |
| mo008 | h | Encanador. (mão de obra) | 0.237 | 40.91 | 9.696 |
| % | % | Custos diretos complementares | 2 % | 184.486 | 3.690 |
|  |  | Custos diretos |  |  | 188.176 |
