# Chuveiro mural

- Propriedade do ficheiro: CYPE Ingenieros S.A.
- Formato: FIEBDC-3/2016
- Programa: Gerador de preços para construção civil. CYPE Ingenieros, S.A.
- Data: 27/09/2024
- Âmbito geográfico: Brasil
- Moeda: BRL
- Custos indiretos: 3 %
- Despesas gerais: 13 %
- Lucro: 6 %
- IVA: 17 %

## S Sinalização e equipamento

### SG Torneiras

#### SGD Para chuveiros

**SGD090** Un Chuveiro mural.
Chuveiro mural, acabamento cromado, com jato PureRain e braço de chuveiro de 422 mm de comprimento, com tubo para condução da água protegido internamente para maior durabilidade, limitador de vazão a 9,2 l/min e sistema anticalcário. Inclusive elementos de fixação.
Inclui: Colocação. Ligação e verificação do seu correto funcionamento.
Critério de medição de projeto: Número de unidades previstas, segundo documentação gráfica de Projeto.
Critério de quantitativos de obra: Medir-se-á o número de unidades realmente colocadas segundo especificações de Projeto.

| Código | Un | Descrição | Rendimento | Preço | Importância |
|---|---|---|---|---|---|
| mt31gro112a | Un | Chuveiro mural, acabamento cromado, com jato PureRain e braço de chuveiro de 422 mm de comprimento, com tubo para condução da água protegido internamente para maior durabilidade, limitador de vazão a 9,2 l/min e sistema anticalcário, inclusive elementos de fixação. (material) | 1 | 1389.08 | 1389.080 |
| mt37www010 | Un | Material auxiliar para instalações de abastecimento de água. (material) | 1 | 4.18 | 4.180 |
| mo008 | h | Encanador. (mão de obra) | 0.178 | 40.91 | 7.282 |
| % | % | Custos diretos complementares | 2 % | 1400.542 | 28.011 |
|  |  | Custos diretos |  |  | 1428.553 |
