# Dispensador de papel higiénico

- Propriedade do ficheiro: CYPE Ingenieros S.A.
- Formato: FIEBDC-3/2016
- Programa: Gerador de preços para construção civil. CYPE Ingenieros, S.A.
- Data: 27/09/2024
- Âmbito geográfico: Brasil
- Moeda: BRL
- Custos indiretos: 3 %
- Despesas gerais: 13 %
- Lucro: 6 %
- IVA: 17 %

## S Sinalização e equipamento

### SM Banheiros

#### SME Dispensadores de papel

**SME010** Un Dispensador de papel higiénico.
Porta-rolos de papel higiénico, industrial, com disposição mural, carcaça de ABS de cor branca, para um rolo de papel de 240 m de comprimento, com fecho mediante fechadura e chave.
Inclui: Marcação. Colocação e fixação.
Critério de medição de projeto: Número de unidades previstas, segundo documentação gráfica de Projeto.
Critério de quantitativos de obra: Medir-se-á o número de unidades realmente colocadas segundo especificações de Projeto.

| Código | Un | Descrição | Rendimento | Preço | Importância |
|---|---|---|---|---|---|
| mt31abp040g | Un | Porta-rolos de papel higiénico, industrial, com disposição mural, carcaça de ABS de cor branca, para um rolo de papel de 240 m de comprimento, com fecho mediante fechadura e chave. (material) | 1 | 98.35 | 98.350 |
| mo107 | h | Ajudante de encanador. (mão de obra) | 0.178 | 30.78 | 5.479 |
| % | % | Custos diretos complementares | 2 % | 103.829 | 2.077 |
|  |  | Custos diretos |  |  | 105.906 |
