# Dispensador de lenços de papel

- Propriedade do ficheiro: CYPE Ingenieros S.A.
- Formato: FIEBDC-3/2016
- Programa: Gerador de preços para construção civil. CYPE Ingenieros, S.A.
- Data: 27/09/2024
- Âmbito geográfico: Brasil
- Moeda: BRL
- Custos indiretos: 3 %
- Despesas gerais: 13 %
- Lucro: 6 %
- IVA: 17 %

## S Sinalização e equipamento

### SM Banheiros

#### SME Dispensadores de papel

**SME050** Un Dispensador de lenços de papel.
Dispensador de lenços, de aço inoxidável AISI 304 com acabamento cromado, de 250x130x70 mm.
Critério de medição de projeto: Número de unidades previstas, segundo documentação gráfica de Projeto.
Critério de quantitativos de obra: Medir-se-á o número de unidades realmente colocadas segundo especificações de Projeto.

| Código | Un | Descrição | Rendimento | Preço | Importância |
|---|---|---|---|---|---|
| mt31abp081a | Un | Dispensador de lenços, de aço inoxidável AISI 304 com acabamento cromado, de 250x130x70 mm. (material) | 1 | 132.29 | 132.290 |
| mo107 | h | Ajudante de encanador. (mão de obra) | 0.178 | 30.78 | 5.479 |
| % | % | Custos diretos complementares | 2 % | 137.769 | 2.755 |
|  |  | Custos diretos |  |  | 140.524 |
