# Banco de madeira para vestiário

- Propriedade do ficheiro: CYPE Ingenieros S.A.
- Formato: FIEBDC-3/2016
- Programa: Gerador de preços para construção civil. CYPE Ingenieros, S.A.
- Data: 27/09/2024
- Âmbito geográfico: Brasil
- Moeda: BRL
- Custos indiretos: 3 %
- Despesas gerais: 13 %
- Lucro: 6 %
- IVA: 17 %

## S Sinalização e equipamento

### SV Vestiários

#### SVB Bancos

**SVB010** Un Banco de madeira para vestiário.
Banco para vestiário com encosto, cabide, prateleira superior e sapateira, de 1000 mm de comprimento, 380 mm de profundidade e 1810 mm de altura, formado por assento de três tábuas, encosto de uma tábua, cabide de uma tábua com três cabides metálicos, prateleira superior de uma tábua e sapateira de duas tábuas, de madeira envernizada de pinho de Flandres, de 90x20 mm de seção, fixados a uma estrutura tubular de aço, de 35x35 mm de seção, pintada com resina de epóxi/poliéster cor branca. Inclusive acessórios de montagem e elementos de ancoragem a paramento vertical. Totalmente montado.
Inclui: Marcação. Montagem, colocação e fixação do banco.
Critério de medição de projeto: Número de unidades previstas, segundo documentação gráfica de Projeto.
Critério de quantitativos de obra: Medir-se-á o número de unidades realmente colocadas segundo especificações de Projeto.

| Código | Un | Descrição | Rendimento | Preço | Importância |
|---|---|---|---|---|---|
| mt45bvg060a | Un | Banco para vestiário com encosto, cabide, prateleira superior e sapateira, de 1000 mm de comprimento, 380 mm de profundidade e 1810 mm de altura, formado por assento de três tábuas, encosto de uma tábua, cabide de uma tábua com três cabides metálicos, prateleira superior de uma tábua e sapateira de duas tábuas, de madeira envernizada de pinho de Flandres, de 90x20 mm de seção, fixados a uma estrutura tubular de aço, de 35x35 mm de seção, pintada com resina de epóxi/poliéster cor branca, inclusive acessórios de montagem e elementos de ancoragem a paramento vertical. (material) | 1 | 434.29 | 434.290 |
| mo011 | h | Montador. (mão de obra) | 0.237 | 40.91 | 9.696 |
| mo080 | h | Ajudante de montador. (mão de obra) | 0.237 | 30.23 | 7.165 |
| % | % | Custos diretos complementares | 2 % | 451.151 | 9.023 |
|  |  | Custos diretos |  |  | 460.174 |

## Recursos

**mt45bvg060a** Un Banco para vestiário com encosto
Dados técnicos: Custo energético 617.071 MJ; Emissão de CO2 -4.053 kg
Resíduos:
- embalagem: re150101 Embalagens de papel e cartão. (componente de resíduo); rendimento 0.509 kg; Código LER 15 01 01; Massa do elemento 1 kg; Volume 0.001333 m3
