# Banco de painel fenólico HPL para vestiário

- Propriedade do ficheiro: CYPE Ingenieros S.A.
- Formato: FIEBDC-3/2016
- Programa: Gerador de preços para construção civil. CYPE Ingenieros, S.A.
- Data: 29/05/2024
- Âmbito geográfico: Brasil
- Moeda: BRL
- Custos indiretos: 3 %
- Despesas gerais: 13 %
- Lucro: 6 %
- IVA: 17 %

## S Sinalização e equipamento

### SV Vestiários

#### SVB Bancos

**SVB020** Un Banco de painel fenólico HPL para vestiário.
Banco para vestiário com sapateira, de 2500 mm de comprimento, 390 mm de profundidade e 420 mm de altura, formado por assento de duas tábuas e sapateira de uma tábua, de painel fenólico HPL, cor a escolher, de 150x13 mm de seção, fixados a uma estrutura tubular de aço inoxidável AISI 316, de 35x35 mm de seção. Inclusive acessórios de montagem. Totalmente montado.
Inclui: Marcação. Montagem e colocação do banco.
Critério de medição de projeto: Número de unidades previstas, segundo documentação gráfica de Projeto.
Critério de quantitativos de obra: Medir-se-á o número de unidades realmente colocadas segundo especificações de Projeto.

| Código | Un | Descrição | Rendimento | Preço | Importância |
|---|---|---|---|---|---|
| mt45bvg100h | Un | Banco para vestiário com sapateira, de 2500 mm de comprimento, 390 mm de profundidade e 420 mm de altura, formado por assento de duas tábuas e sapateira de uma tábua, de painel fenólico HPL, cor a escolher, de 150x13 mm de seção, fixados a uma estrutura tubular de aço inoxidável AISI 316, de 35x35 mm de seção, inclusive acessórios de montagem. (material) | 1 | 1011.35 | 1011.350 |
| mo011 | h | Montador. (mão de obra) | 0.178 | 40.91 | 7.282 |
| mo080 | h | Ajudante de montador. (mão de obra) | 0.178 | 30.23 | 5.381 |
| % | % | Custos diretos complementares | 2 % | 1024.013 | 20.480 |
|  |  | Custos diretos |  |  | 1044.493 |

## Recursos

**mt45bvg100h** Un Banco para vestiário com sapateira
Dados técnicos: Custo energético 1094.660 MJ; Emissão de CO2 89.981 kg
Resíduos:
- embalagem: re150101 Embalagens de papel e cartão. (componente de resíduo); rendimento 0.531 kg; Código LER 15 01 01; Massa do elemento 1 kg; Volume 0.001333 m3
