# Caixa de correio individual para exterior

- Propriedade do ficheiro: CYPE Ingenieros S.A.
- Formato: FIEBDC-3/2016
- Programa: Gerador de preços para construção civil. CYPE Ingenieros, S.A.
- Data: 29/05/2024
- Âmbito geográfico: Brasil
- Moeda: BRL
- Custos indiretos: 3 %
- Despesas gerais: 13 %
- Lucro: 6 %
- IVA: 17 %

## S Sinalização e equipamento

### SZ Zonas comuns

#### SZB Saguões

**SZB015** Un Caixa de correio individual para exterior.
Caixa de correio exterior, corpo e porta de aço galvanizado acabamento natural, com abertura para baixo, de 160x475x225 mm, sobre suporte. Inclusive fechadura e chaves.
Inclui: Marcação. Colocação do suporte vertical. Colocação e fixação sobre o suporte.
Critério de medição de projeto: Número de unidades previstas, segundo documentação gráfica de Projeto.
Critério de quantitativos de obra: Medir-se-á o número de unidades realmente colocadas segundo especificações de Projeto.

| Código | Un | Descrição | Rendimento | Preço | Importância |
|---|---|---|---|---|---|
| mt45btv420g | Un | Caixa de correio exterior, corpo e porta de aço galvanizado acabamento natural, com abertura para baixo, de 160x475x225 mm, com fechadura e chaves. (material) | 1 | 109.64 | 109.640 |
| mt45btv421 | Un | Suporte vertical de aço para caixa de correio exterior, de 152,4 cm de altura. (material) | 1 | 53.38 | 53.380 |
| mo080 | h | Ajudante de montador. (mão de obra) | 0.111 | 30.23 | 3.356 |
| % | % | Custos diretos complementares | 2 % | 166.376 | 3.328 |
|  |  | Custos diretos |  |  | 169.704 |

## Recursos

**mt45btv420g** Un Caixa de correio exterior
Dados técnicos: Custo energético 0.018 MJ; Emissão de CO2 0.028 kg
Resíduos:
- embalagem: re150101 Embalagens de papel e cartão. (componente de resíduo); rendimento 0.033 kg; Código LER 15 01 01; Massa do elemento 1 kg; Volume 0.001333 m3

**mt45btv421** Un Suporte vertical de aço para caixa de correio exterior, de 152,4 cm de altura
Dados técnicos: Custo energético 0.017 MJ; Emissão de CO2 0.027 kg
Resíduos:
- embalagem: re150101 Embalagens de papel e cartão; rendimento 0.032 kg
