# Tampas de caixas de correio e caixas

- Propriedade do ficheiro: CYPE Ingenieros S.A.
- Formato: FIEBDC-3/2016
- Programa: Gerador de preços para construção civil. CYPE Ingenieros, S.A.
- Data: 29/05/2024
- Âmbito geográfico: Brasil
- Moeda: BRL
- Custos indiretos: 3 %
- Despesas gerais: 13 %
- Lucro: 6 %
- IVA: 17 %

## S Sinalização e equipamento

### SZ Zonas comuns

#### SZB Saguões

**SZB016** Un Tampas de caixas de correio e caixas.
Tampas de caixas de correio de aço inoxidável AISI 304 acabamento mate, de 290x74 mm de dimensões exteriores e 265x30 mm para a entrada de cartas. Inclusive elementos de fixação.
Inclui: Marcação. Fixação em paramento com elementos de ancoragem.
Critério de medição de projeto: Número de unidades previstas, segundo documentação gráfica de Projeto.
Critério de quantitativos de obra: Medir-se-á o número de unidades realmente colocadas segundo especificações de Projeto.

| Código | Un | Descrição | Rendimento | Preço | Importância |
|---|---|---|---|---|---|
| mt45btv500Ne | Un | Tampas de caixas de correio de aço inoxidável AISI 304 acabamento mate, de 290x74 mm de dimensões exteriores e 265x30 mm para a entrada de cartas, com elementos de fixação. (material) | 1 | 69.82 | 69.820 |
| mo080 | h | Ajudante de montador. (mão de obra) | 0.111 | 30.23 | 3.356 |
| % | % | Custos diretos complementares | 2 % | 73.176 | 1.464 |
|  |  | Custos diretos |  |  | 74.640 |

## Recursos

**mt45btv500Ne** Un Tampas de caixas de correio de aço inoxidável AISI 304 acabamento mate
Dados técnicos: Custo energético 0.017 MJ; Emissão de CO2 0.027 kg
Resíduos:
- embalagem: re150101 Embalagens de papel e cartão. (componente de resíduo); rendimento 0.032 kg; Código LER 15 01 01; Massa do elemento 1 kg; Volume 0.001333 m3
