# Bomba elétrica submergível

- Propriedade do ficheiro: CYPE Ingenieros S.A.
- Formato: FIEBDC-3/2016
- Programa: Gerador de preços para construção civil. CYPE Ingenieros, S.A.
- Data: 27/09/2024
- Âmbito geográfico: Brasil
- Moeda: BRL
- Custos indiretos: 3 %
- Despesas gerais: 13 %
- Lucro: 6 %
- IVA: 17 %

## U Urbanização interna do lote

### UA Rede de esgotos

#### UAB Bombas de extração

**UAB005** Un Bomba elétrica submergível.
Conjunto de duas bombas iguais, uma delas de reserva, sendo cada uma delas uma bomba elétrica submergível, para bombeamento de águas limpas ou levemente carregadas, construída em ferro fundido, com uma potência de 1,1 kW, para uma altura máxima de imersão de 20 m, temperatura máxima do líquido conduzido 40°C, tamanho máximo de passagem de sólidos 6 mm, com corpo de impulsão, impulsor, carcaça e tampa do motor de ferro fundido GG25, eixo do motor de aço inoxidável AISI 420, fecho mecânico de carboneto de silício/silício, motor assíncrono de 2 polos, eficiência IE3, isolamento classe H, para alimentação monofásica a 230 V e 50 Hz de frequência, proteção IP68, cabo de ligação e quadro de distribuição com duplo condensador e disjuntor magneto-térmico, kit de descida e ancoragem automático. Inclusive acessórios, uniões e peças especiais para a instalação das electrobombas.
Inclui: Marcação. Colocação das bombas. Colocação e fixação de tubulações e acessórios.
Critério de medição de projeto: Número de unidades previstas, segundo documentação gráfica de Projeto.
Critério de quantitativos de obra: Medir-se-á o número de unidades realmente executadas segundo especificações de Projeto.

| Código | Un | Descrição | Rendimento | Preço | Importância |
|---|---|---|---|---|---|
| mt36bse150aaa | Un | Bomba elétrica submergível, para bombeamento de águas limpas ou levemente carregadas, construída em ferro fundido, com uma potência de 1,1 kW, para uma altura máxima de imersão de 20 m, temperatura máxima do líquido conduzido 40°C, tamanho máximo de passagem de sólidos 6 mm, com corpo de impulsão, impulsor, carcaça e tampa do motor de ferro fundido GG25, eixo do motor de aço inoxidável AISI 420, fecho mecânico de carboneto de silício/silício, motor assíncrono de 2 polos, eficiência IE3, isolamento classe H, para alimentação monofásica a 230 V e 50 Hz de frequência, proteção IP68, cabo de ligação e quadro de distribuição com duplo condensador e disjuntor magneto-térmico. (material) | 2 | 4657.31 | 9314.620 |
| mt36bse007a | Un | Kit de descida e ancoragem automático para bomba elétrica submergível, de ferro fundido. (material) | 2 | 876.15 | 1752.300 |
| mt36bse006a | Un | Regulador de nível para águas limpas, com cabo de 3 m. (material) | 2 | 66.61 | 133.220 |
| mt36bom020 | Un | Acessórios para instalação de bomba submergível portátil, para bombeamento de águas, instalada em caixa enterrada e ligação à rede de saneamento. (material) | 2 | 67.02 | 134.040 |
| mt36bom060a | Un | Instalação de bomba submergível portátil, para bombeamento de águas, em caixa enterrada e ligação à rede elétrica. (material) | 2 | 44.78 | 89.560 |
| mo008 | h | Encanador. (mão de obra) | 1.803 | 40.91 | 73.761 |
| mo107 | h | Ajudante de encanador. (mão de obra) | 1.803 | 30.78 | 55.496 |
| mo003 | h | Eletricista. (mão de obra) | 3.021 | 40.91 | 123.589 |
| % | % | Custos diretos complementares | 2 % | 11676.586 | 233.532 |
|  |  | Custos diretos |  |  | 11910.118 |

## Recursos

**mt36bse150aaa** Un Bomba elétrica submergível
Dados técnicos: Custo energético 1042.373 MJ; Emissão de CO2 71.889 kg
Resíduos:
- embalagem: re150101 Embalagens de papel e cartão. (componente de resíduo); rendimento 1.604 kg; Código LER 15 01 01; Massa do elemento 1 kg; Volume 0.001333 m3
