# Equipamento

- Propriedade do ficheiro: CYPE Ingenieros S.A.
- Formato: FIEBDC-3/2016
- Programa: Gerador de preços para construção civil. CYPE Ingenieros, S.A.
- Data: 27/09/2024
- Âmbito geográfico: Brasil
- Moeda: BRL
- Custos indiretos: 3 %
- Despesas gerais: 13 %
- Lucro: 6 %
- IVA: 17 %

## U Urbanização interna do lote

### UD Quadras esportivas

#### UDE Equipamentos

**UDE010** Un Equipamento.
Equipamento esportivo para campo de paddle, formado por rede de nylon reforçado, postes de apoio e acessórios regulamentares, segundo norma federativa, com ancoragens de piso para postes de tubo de alumínio de 93 mm de diâmetro e 420 mm de comprimento, com tampa, fixados a cubo de concreto C20 classe de agressividade ambiental I e tipo de ambiente rural, brita 1, consistência S50 de 50x50x40 cm.
Inclui: Marcação. Preparação das ancoragens. Colocação do equipamento.
Critério de medição de projeto: Número de unidades previstas, segundo documentação gráfica de Projeto.
Critério de quantitativos de obra: Medir-se-á o número de unidades realmente executadas segundo especificações de Projeto.

| Código | Un | Descrição | Rendimento | Preço | Importância |
|---|---|---|---|---|---|
| mt10hmf060ana | m³ | Concreto simples C20 classe de agressividade ambiental I e tipo de ambiente rural, brita 1, consistência S50, dosado em central, segundo ABNT NBR 8953. (material) | 0.3 | 316.08 | 94.824 |
| mt47ede011b | Un | Bainha de alumínio para ancoragem no solo de poste de paddle, em tubo de 93 mm de diâmetro e 420 mm de comprimento, com tampa. (material) | 2 | 123.54 | 247.080 |
| mt47ede010b | Un | Equipamento esportivo para campo de paddle, composto de rede de nylon reforçado, postes de apoio e acessórios regulamentares, segundo norma federativa. (material) | 1 | 2102.55 | 2102.550 |
| mo041 | h | Oficial de obras de construção civil. (mão de obra) | 4.594 | 32.24 | 148.111 |
| mo087 | h | Ajudante de obras de construção civil. (mão de obra) | 4.594 | 30.23 | 138.877 |
| % | % | Custos diretos complementares | 2 % | 2731.442 | 54.629 |
|  |  | Custos diretos |  |  | 2786.071 |

Resíduos:
- colocação: mt10hmf060ana; fator de resíduo 0.0012861

## Recursos

**mt10hmf060ana** m³ Concreto simples C20 classe de agressividade ambiental I e tipo de ambiente rural
Dados técnicos: Custo energético 1920.000 MJ; Emissão de CO2 240.000 kg; Código LER 17 01 01; Massa do elemento 2400 kg; Volume 1.6 m3
