# Emboço de paramento vertical

- Propriedade do ficheiro: CYPE Ingenieros S.A.
- Formato: FIEBDC-3/2016
- Programa: Gerador de preços para construção civil. CYPE Ingenieros, S.A.
- Data: 27/09/2024
- Âmbito geográfico: Brasil
- Moeda: BRL
- Custos indiretos: 3 %
- Despesas gerais: 13 %
- Lucro: 6 %
- IVA: 17 %

## U Urbanização interna do lote

### UD Quadras esportivas

#### UDV Revestimentos

**UDV015** m² Emboço de paramento vertical.
Formação de revestimento contínuo de argamassa de cimento, confeccionada em obra, com aditivo hidrófugo, dosificação 1:4, com pré-execução de mestras cada 2 m, de 20 mm de espessura, aplicado sobre emboço previamente executado de 2 a 4 mm de espessura com argamassa de cimento (não incluído neste preço) do paramento vertical exterior do campo de paddle, acabamento brunido com cimento CEM II/A-L 32,5 através da passagem da desempenadeira até conseguir uma superfície lisa. Inclusive limpeza da superfície suporte, malha de reforço, formação de cantos, arestas, arremates, elementos especiais e utilização de andaimes.
Inclui: Limpeza da superfície suporte. Humidificação do paramento a revestir, eliminando saliências de argamassa, pó, etc. Formação de camada prévia de aderência. Formação com argamassa de cantos e arestas. Colocação de réguas verticais nos extremos e arestas do paramento. Colocação de um fio entre as réguas. Colocação de tentos e execução de mestras. Aplicação da pasta entre as mestras. Alisamento do paramento passando uma régua sobre as mestras. Acabamento da superfície. Cura da argamassa.
Critério de medição de projeto: Superfície medida segundo documentação gráfica de Projeto.
Critério de quantitativos de obra: Medir-se-á a superfície realmente executada segundo especificações de Projeto.

| Código | Un | Descrição | Rendimento | Preço | Importância |
|---|---|---|---|---|---|
| mt09var010a | m² | Rede para armar argamassas. (material) | 1.1 | 1.7 | 1.870 |
| mt08aaa010a | m³ | Água. (material) | 0.006 | 3.79 | 0.023 |
| mt01arg005a | t | Areia de pedreira, para argamassa preparada em obra. (material) | 0.03 | 50.71 | 1.521 |
| mt08cem002 | kg | Cimento cinza em sacos. (material) | 7.6 | 0.63 | 4.788 |
| mt08adt010 | kg | Aditivo hidrófugo para impermeabilização de argamassas ou concretos. (material) | 0.152 | 3.03 | 0.461 |
| mt08cem020a | kg | Cimento Portland CEM II/A-L 32,5 R, em sacos. (material) | 4 | 0.23 | 0.920 |
| mq06hor010 | h | Betoneira elétrica com uma capacidade de amassamento de 160 l. (equipamento) | 0.016 | 12.69 | 0.203 |
| mo041 | h | Oficial de obras de construção civil. (mão de obra) | 0.463 | 32.24 | 14.927 |
| mo087 | h | Ajudante de obras de construção civil. (mão de obra) | 0.417 | 30.23 | 12.606 |
| % | % | Custos diretos complementares | 2 % | 37.319 | 0.746 |
|  |  | Custos diretos |  |  | 38.065 |

Resíduos:
- colocação: mt09var010a Rede para armar argamassas; fator de resíduo 0.025
- colocação: mt01arg005a Areia de pedreira, para argamassa preparada em obra; fator de resíduo 0.00501329
- colocação: mt08cem002 Cimento cinza em sacos; fator de resíduo 0.0063
- colocação: mt08adt010 Aditivo hidrófugo para impermeabilização de argamassas ou concretos; fator de resíduo 0.055
- colocação: mt08cem020a Cimento Portland CEM II/A-L 32,5 R, em sacos; fator de resíduo 0.0189

## Recursos

**mt09var010a** m² Rede para armar argamassas
Dados técnicos: Custo energético 11.796 MJ; Emissão de CO2 0.612 kg; Código LER 17 04 05; Massa do elemento 1.2 kg; Volume 0.000571 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt08cem020a** kg Cimento Portland CEM II/A-L 32,5 R, em sacos
Dados técnicos: Custo energético 6.939 MJ; Emissão de CO2 0.897 kg; Código LER 17 01 01; Massa do elemento 1 kg; Volume 0.000667 m3
Resíduos:
- embalagem: re150101 Embalagens de papel e cartão; rendimento 0.009 kg
- embalagem: re170203 Plástico; rendimento 0.002 kg
