# Bomba elétrica submergível

- Propriedade do ficheiro: CYPE Ingenieros S.A.
- Formato: FIEBDC-3/2016
- Programa: Gerador de preços para construção civil. CYPE Ingenieros, S.A.
- Data: 27/09/2024
- Âmbito geográfico: Brasil
- Moeda: BRL
- Custos indiretos: 3 %
- Despesas gerais: 13 %
- Lucro: 6 %
- IVA: 17 %

## U Urbanização interna do lote

### UG Armazenamento e gestão de águas pluviais

#### UGS Sistemas de condução de água

**UGS020** Un Bomba elétrica submergível.
Bomba elétrica submergível de aço inoxidável, vazão máxima 250 l/min, altura máxima de impulsão 10 m, com motor, de 0,9 kW, alimentação a 220/240 V e 50-60 Hz, com regulador de nível incorporado e cabo elétrico de ligação de 10 metros com tomada tipo shuko.
Inclui: Marcação. Colocação. Ligação e verificação do seu correto funcionamento.
Critério de medição de projeto: Número de unidades previstas, segundo documentação gráfica de Projeto.
Critério de quantitativos de obra: Medir-se-á o número de unidades realmente executadas segundo especificações de Projeto.

| Código | Un | Descrição | Rendimento | Preço | Importância |
|---|---|---|---|---|---|
| mt37eqp040a | Un | Bomba elétrica submergível de aço inoxidável, vazão máxima 250 l/min, altura máxima de impulsão 10 m, com motor, de 0,9 kW, alimentação a 220/240 V e 50-60 Hz, com regulador de nível incorporado e cabo elétrico de ligação de 10 metros com tomada tipo shuko. (material) | 1 | 1119.99 | 1119.990 |
| mo008 | h | Encanador. (mão de obra) | 0.917 | 40.91 | 37.514 |
| mo107 | h | Ajudante de encanador. (mão de obra) | 0.917 | 30.78 | 28.225 |
| % | % | Custos diretos complementares | 2 % | 1185.729 | 23.715 |
|  |  | Custos diretos |  |  | 1209.444 |

## Recursos

**mt37eqp040a** Un Bomba elétrica submergível de aço inoxidável
Dados técnicos: Custo energético 284.410 MJ; Emissão de CO2 20.541 kg
Resíduos:
- embalagem: re150101 Embalagens de papel e cartão. (componente de resíduo); rendimento 1.576 kg; Código LER 15 01 01; Massa do elemento 1 kg; Volume 0.001333 m3
