# Lâmpada de led

- Propriedade do ficheiro: CYPE Ingenieros S.A.
- Formato: FIEBDC-3/2016
- Programa: Gerador de preços para construção civil. CYPE Ingenieros, S.A.
- Data: 27/09/2024
- Âmbito geográfico: Brasil
- Moeda: BRL
- Custos indiretos: 3 %
- Despesas gerais: 13 %
- Lucro: 6 %
- IVA: 17 %

## U Urbanização interna do lote

### UI Iluminacão exterior

#### UIL Lâmpadas

**UIL010** Un Lâmpada de led
Lâmpada de led, de 8 W, com casquilho E27, classe de eficiência energética A+, fator de potência maior de 0,90, de 60 mm de diâmetro e 123 mm de altura, feixe de luz 360°, com LED SMD LM561B, temperatura de cor 3000 K, índice de reprodução cromática maior de 80, fluxo luminoso 838 lúmens, grau de proteção IP64.
Inclui: Marcação. Colocação. Verificação do seu correto funcionamento.
Critério de medição de projeto: Número de unidades previstas, segundo documentação gráfica de Projeto.
Critério de quantitativos de obra: Medir-se-á o número de unidades realmente executadas segundo especificações de Projeto.

| Código | Un | Descrição | Rendimento | Preço | Importância |
|---|---|---|---|---|---|
| mt34ena560aa | Un | Lâmpada de led, de 8 W, com casquilho E27, classe de eficiência energética A+, fator de potência maior de 0,90, de 60 mm de diâmetro e 123 mm de altura, feixe de luz 360°, com LED SMD LM561B, temperatura de cor 3000 K, índice de reprodução cromática maior de 80, fluxo luminoso 838 lúmens, grau de proteção IP64. (material) | 1 | 166.57 | 166.570 |
| mq07cce010a | h | Caminhão com cesta elevatória de braço articulado de 16 m de altura máxima de trabalho e 260 kg de carga máxima. (equipamento) | 0.464 | 204.13 | 94.716 |
| mo003 | h | Eletricista. (mão de obra) | 0.449 | 40.91 | 18.369 |
| mo102 | h | Ajudante de eletricista. (mão de obra) | 0.449 | 30.78 | 13.820 |
| % | % | Custos diretos complementares | 2 % | 293.475 | 5.870 |
|  |  | Custos diretos |  |  | 299.345 |
