# Poste de iluminação solar

- Propriedade do ficheiro: CYPE Ingenieros S.A.
- Formato: FIEBDC-3/2016
- Programa: Gerador de preços para construção civil. CYPE Ingenieros, S.A.
- Data: 29/05/2024
- Âmbito geográfico: Brasil
- Moeda: BRL
- Custos indiretos: 3 %
- Despesas gerais: 13 %
- Lucro: 6 %
- IVA: 17 %

## U Urbanização interna do lote

### UI Iluminacão exterior

#### UIS Luminárias fotovoltáicas

**UIS010** Un Poste de iluminação solar.
Poste de iluminação solar com distribuição de luz radialmente assimétrica, composto por poste de aço zincado com placa de ancoragem; braço de aço zincado; caixa de aço galvanizado com revestimento de plástico; módulo solar fotovoltaico, potência máxima (Wp) 70 W, com caixa de ligações com díodos, cabos e conectores; luminária retangular de alumínio e aço inoxidável, com lâmpada LED de alto brilho, potência máxima 20 W, eficiência luminosa 110 lúmenes/W, sensibilidade lumínica 15 lux; bateria de iões de lítio, tensão 12 V, capacidade 54 Ah, temperatura de trabalho entre -25°C e 75°C e sistema de regulação e controle em caixa estanque, com interruptor crepuscular e temporizador, tempo de funcionamento a 100% durante 4 horas/dia, tempo de funcionamento a 50% durante 6 horas/dia e autonomia máxima sem carga 3 dias.
Critérios considerados na determinação do preço da unidade de obra: O preço não inclui a escavação da fundação nem a formação da fundação.
Inclui: Marcação. Montagem, ligação e verificação do seu correto funcionamento.
Critério de medição de projeto: Número de unidades previstas, segundo documentação gráfica de Projeto.
Critério de quantitativos de obra: Medir-se-á o número de unidades realmente executadas segundo especificações de Projeto.

| Código | Un | Descrição | Rendimento | Preço | Importância |
|---|---|---|---|---|---|
| mt34sol015aa | Un | Poste de iluminação solar com distribuição de luz radialmente assimétrica, composto por poste de aço zincado com placa de ancoragem; braço de aço zincado; caixa de aço galvanizado com revestimento de plástico; módulo solar fotovoltaico, potência máxima (Wp) 70 W, com caixa de ligações com díodos, cabos e conectores; luminária retangular de alumínio e aço inoxidável, com lâmpada LED de alto brilho, potência máxima 20 W, eficiência luminosa 110 lúmenes/W, sensibilidade lumínica 15 lux; bateria de iões de lítio, tensão 12 V, capacidade 54 Ah, temperatura de trabalho entre -25°C e 75°C e sistema de regulação e controle em caixa estanque, com interruptor crepuscular e temporizador, tempo de funcionamento a 100% durante 4 horas/dia, tempo de funcionamento a 50% durante 6 horas/dia e autonomia máxima sem carga 3 dias. (material) | 1 | 7668.68 | 7668.680 |
| mq04cag010c | h | Caminhão com grua de carga máxima 12 t. (equipamento) | 0.58 | 241.2 | 139.896 |
| mo003 | h | Eletricista. (mão de obra) | 0.567 | 40.91 | 23.196 |
| mo102 | h | Ajudante de eletricista. (mão de obra) | 0.567 | 30.78 | 17.452 |
| % | % | Custos diretos complementares | 2 % | 7849.224 | 156.984 |
|  |  | Custos diretos |  |  | 8006.208 |

## Recursos

**mt34sol015aa** Un Poste de iluminação solar com distribuição de luz radialmente assimétrica
Dados técnicos: Custo energético 93.704 MJ; Emissão de CO2 5.756 kg
Resíduos:
- embalagem: re170203 Plástico. (componente de resíduo); rendimento 0.201 kg; Código LER 17 02 03; Massa do elemento 1 kg; Volume 0.001667 m3
- embalagem: re170604 Materiais de isolamento que não contêm substâncias perigosas. (componente de resíduo); rendimento 0.038 kg; Código LER 17 06 04; Massa do elemento 1 kg; Volume 0.001667 m3
