# Fornecimento de terra vegetal

- Propriedade do ficheiro: CYPE Ingenieros S.A.
- Formato: FIEBDC-3/2016
- Programa: Gerador de preços para construção civil. CYPE Ingenieros, S.A.
- Data: 29/05/2024
- Âmbito geográfico: Brasil
- Moeda: BRL
- Custos indiretos: 3 %
- Despesas gerais: 13 %
- Lucro: 6 %
- IVA: 17 %

## U Urbanização interna do lote

### UJ Jardinagem

#### UJA Preparação do terreno

**UJA050** m³ Fornecimento de terra vegetal.
Fornecimento de terra vegetal crivada e fertilizada, fornecida em sacos e espalhada com meios manuais, através de pá, enxada e ancinho, em camadas de espessura uniforme e sem produzir danos às plantas existentes.
Inclui: Armazenamento da terra vegetal. Espalhamento e perfilamento da terra vegetal. Sinalização e proteção do terreno.
Critério de medição de projeto: Volume medido segundo documentação gráfica de Projeto.
Critério de quantitativos de obra: Medir-se-á o volume realmente executado segundo especificações de Projeto.

| Código | Un | Descrição | Rendimento | Preço | Importância |
|---|---|---|---|---|---|
| mt48tie035b | m³ | Terra vegetal crivada e fertilizada, fornecida em sacos. (material) | 1.12 | 97.35 | 109.032 |
| mo040 | h | Jardineiro. (mão de obra) | 1.041 | 32.24 | 33.562 |
| mo115 | h | Operário jardineiro. (mão de obra) | 1.041 | 27.81 | 28.950 |
| % | % | Custos diretos complementares | 2 % | 171.544 | 3.431 |
|  |  | Custos diretos |  |  | 174.975 |

Resíduos:
- colocação: mt48tie035b Terra vegetal crivada e fertilizada, fornecida em sacos; fator de resíduo 0.003

## Recursos

**mt48tie035b** m³ Terra vegetal crivada e fertilizada, fornecida em sacos
Dados técnicos: Custo energético 151.700 MJ; Emissão de CO2 8.200 kg; Código LER 17 05 04; Massa do elemento 2050 kg; Volume 1.28125 m3
