# Grama

- Propriedade do ficheiro: CYPE Ingenieros S.A.
- Formato: FIEBDC-3/2016
- Programa: Gerador de preços para construção civil. CYPE Ingenieros, S.A.
- Data: 27/09/2024
- Âmbito geográfico: Brasil
- Moeda: BRL
- Custos indiretos: 3 %
- Despesas gerais: 13 %
- Lucro: 6 %
- IVA: 17 %

## U Urbanização interna do lote

### UJ Jardinagem

#### UJC Gramados

**UJC020** m² Grama.
Gramado por sementeira de mistura de sementes de lolium, agrostis, festuca e poa.
Inclui: Preparação do terreno e adubação de fundo. Ancinhagem e remoção de todo o material de tamanho superior a 2 cm. Distribuição de sementes. Tapamento com húmus. Primeira irrigação.
Critério de medição de projeto: Superfície medida em projeção horizontal, segundo documentação gráfica de Projeto.
Critério de quantitativos de obra: Medir-se-á, em projeção horizontal, a superfície realmente executada segundo especificações de Projeto.

| Código | Un | Descrição | Rendimento | Preço | Importância |
|---|---|---|---|---|---|
| mt48tis010a | kg | Mistura de sementes para grama. (material) | 0.03 | 15.85 | 0.476 |
| mt48tie030a | m³ | Terra vegetal crivada, fornecida a granel. (material) | 0.15 | 59.93 | 8.990 |
| mt48tie040 | kg | Húmus limpo crivado. (material) | 6 | 0.08 | 0.480 |
| mt48tif020a | kg | Adubo para pré-sementeira de grama. (material) | 0.1 | 3.64 | 0.364 |
| mt08aaa010a | m³ | Água. (material) | 0.15 | 3.79 | 0.569 |
| mq09rod010 | h | Cilindro leve. (equipamento) | 0.029 | 14.42 | 0.418 |
| mq09mot010 | h | Motocultor 60/80 cm. (equipamento) | 0.058 | 11.12 | 0.645 |
| mo040 | h | Jardineiro. (mão de obra) | 0.116 | 32.24 | 3.740 |
| mo115 | h | Operário jardineiro. (mão de obra) | 0.231 | 27.81 | 6.424 |
| % | % | Custos diretos complementares | 2 % | 22.106 | 0.442 |
|  |  | Custos diretos |  |  | 22.548 |

Resíduos:
- colocação: mt48tie030a Terra vegetal crivada, fornecida a granel; fator de resíduo 0.003
- colocação: mt48tif020a Adubo para pré-sementeira de grama; fator de resíduo 0.052198

## Recursos

**mt48tie030a** m³ Terra vegetal crivada, fornecida a granel
Dados técnicos: Custo energético 151.700 MJ; Emissão de CO2 8.200 kg; Código LER 17 05 04; Massa do elemento 2050 kg; Volume 1.28125 m3

**mt48tif020a** kg Adubo para pré-sementeira de grama
Dados técnicos: Custo energético 30.291 MJ; Emissão de CO2 3.674 kg; Código LER 06 10 99; Massa do elemento 1 kg; Volume 0.001111 m3
Resíduos:
- embalagem: re170203 Plástico. (componente de resíduo); rendimento 0.003 kg; Código LER 17 02 03; Massa do elemento 1 kg; Volume 0.001667 m3

**mt08aaa010a** m³ Água
Dados técnicos: Custo energético 60.000 MJ; Emissão de CO2 30.000 kg
