# Grelha electrosoldada, para proteção de canteiro de árvore

- Propriedade do ficheiro: CYPE Ingenieros S.A.
- Formato: FIEBDC-3/2016
- Programa: Gerador de preços para construção civil. CYPE Ingenieros, S.A.
- Data: 29/05/2024
- Âmbito geográfico: Brasil
- Moeda: BRL
- Custos indiretos: 3 %
- Despesas gerais: 13 %
- Lucro: 6 %
- IVA: 17 %

## U Urbanização interna do lote

### UM Mobiliário urbano

#### UMA Proteções de canteiros de árvores

**UMA030** Un Grelha electrosoldada, para proteção de canteiro de árvore.
Grelha electrossoldada anti-deslizante, de 766x766 mm, acabamento galvanizado a quente, formada por duas peças simétricas, realizadas com chapas portantes de aço laminado EN 10025 S235JR, em perfil plano laminado a quente, de 25x2 mm, separadas 34 mm entre si, separadores de barra quadrado retorcido, de aço com baixo conteúdo em carbono ISO 16120-2 C4D, de 4 mm de lado, separados 38 mm entre sí e marco de aço laminado EN 10025 S235JR, em perfil omega laminado a quente, de 25x2 mm, para proteção de canteiro de árvore, colocada sobre o marco de apoio. Inclusive marcação e marco de apoio.
Inclui: Marcação. Colocação do marco de apoio. Montagem da grelha.
Critério de medição de projeto: Número de unidades previstas, segundo documentação gráfica de Projeto.
Critério de quantitativos de obra: Medir-se-á o número de unidades realmente executadas segundo especificações de Projeto.

| Código | Un | Descrição | Rendimento | Preço | Importância |
|---|---|---|---|---|---|
| mt07rel030a | Un | Grelha electrossoldada anti-deslizante, de 766x766 mm, acabamento galvanizado a quente, formada por duas peças simétricas, realizadas com chapas portantes de aço laminado EN 10025 S235JR, em perfil plano laminado a quente, de 25x2 mm, separadas 34 mm entre si, separadores de barra quadrado retorcido, de aço com baixo conteúdo em carbono ISO 16120-2 C4D, de 4 mm de lado, separados 38 mm entre sí e marco de aço laminado EN 10025 S235JR, em perfil omega laminado a quente, de 25x2 mm, inclusive marco de apoio, de aço laminado EN 10025 S235JR, em perfil angular laminado a quente, de 30x30 mm, acabamento galvanizado a quente. (material) | 1 | 93.14 | 93.140 |
| mo041 | h | Oficial de obras de construção civil. (mão de obra) | 0.241 | 32.24 | 7.770 |
| mo087 | h | Ajudante de obras de construção civil. (mão de obra) | 0.241 | 30.23 | 7.285 |
| % | % | Custos diretos complementares | 2 % | 108.195 | 2.164 |
|  |  | Custos diretos |  |  | 110.359 |

Resíduos:
- colocação: mt07rel030a; fator de resíduo 0.0053

## Recursos

**mt07rel030a** Un Grelha electrossoldada anti-deslizante
Dados técnicos: Custo energético 258.640 MJ; Emissão de CO2 26.176 kg; Código LER 17 04 05; Massa do elemento 10.15 kg; Volume 0.004833 m3
Resíduos:
- embalagem: re170203 Plástico. (componente de resíduo); rendimento 0.04 kg; Código LER 17 02 03; Massa do elemento 1 kg; Volume 0.001667 m3
